# HM Wohnung
Angebotsaufforderung (GAEB DA 2000 1.2, DA83)
Projekt: HM Wohnu
Währung: EUR
Erstellt mit: G&W CALIFORNIA PRO, CALIFORNIA PRO, 05.11.2025

## Zusätzlicher Text
L E I S T U N G S V E R Z E I C H N I S
E L E K T R O T E C H N I K
Bauvorhaben:  KFS160A 165
  San. ehem. Hausmeisterwohnung Klaraschule
  Kurfürstenstraße 160A
  46395 Bocholt
Auftraggeber:  Stadt Bocholt
  GWB Gebäudewirtschaft
  Kaiser- Wilhelm Str. 52-58
  46397 Bocholt
Bauherr:  Stadt Bocholt
GWB Gebäudewirtschaft
  Kaiser- Wilhelm Str. 52-58
  46397 Bocholt
Projekt:
KFS160b-165-San_HMW-ELT

## Zusätzlicher Text
1.  Grundstück:
1.1.  Das Gebäude befindet sich im Stadtgebiet von Bocholt, Kurfürstenstraße 160A.
1.2.  Die An- und Abfahrt ist über die Kurfürstenstraße (Spielstraße) möglich, das Gebäude ist jedoch nur teilweise zu umfahren. Der Schulhof ist mit Lastkraftwagen zu befahren.
1.3.  Die An-und Abfahrt für Baustellenfahrzeuge ist über die angegebene Anschrift möglich.
1.4.  Dem Bieter wird empfohlen, sich durch eine Ortsbesichtigung Kenntnisse über die Zufahrtsmöglichkeiten und die Baustelle zu verschaffen. Aus Unkenntnis der örtlichen Situation später geltend gemachte Nachforderungen von Mehrkosten müssen abgelehnt werden.
2.  Gebäude:
2.1.  Bei dieser Liegenschaft handelt es sich um eine Grundschule.
2.2.  Das Gebäude ist ein eingeschossiger Bungalow. Die max. Gebäudehöhe beträgt ca. 5 m.
2.3.  Die Außenfassade ist eine Klinkerfassade mit Flachdach.
3.  Baustelleneinrichtung:
3.1.  Für Materialtransporte stehen die Zuwegungen, soweit geeignet, zur Verfügung.
3.2.  Das willkürliche Aufstellen bzw. Anbringen von Firmenschildern ist nicht gestattet.
3.3.  Baustrom und Bauwasser wird unentgeltlich zur Verfügung gestellt, Zuleitungen bzw. Baustromverteiler gehen soweit benötigt zu Lasten des Auftragnehmers.

Wichtig: Teile der hier ausgeschriebenen Arbeiten finden im laufenden Betrieb der Grundschule statt. Der Verwaltungs- und Schulungsbetrieb darf durch die Bauarbeiten nicht beeinträchtigt werden. Es sind alle erforderlichen Maßnahmen zu treffen, um Staub, Schmutz und Lärm zu vermeiden oder dessen Ausbreitung auf ein Mindestmaß zu begrenzen. Werkzeuge, Geräte sowie andere Gegenstände die ein Verletzungsrisiko bergen, dürfen nicht in die Reichweite der Kinder gelangen. Der Auftragnehmer hat hierfür in vollem Umfang Sorge zu tragen. Hierfür erfolgt keine gesonderte Vergütung.

## Zusätzlicher Text
Asbestbelastung

Im Zuge der Bestandsuntersuchungen wurde festgestellt, dass im Bereich der Türleibung asbesthaltige Baustoffe vorhanden sind.
Diese Bereiche gelten als asbestbelastet und dürfen nicht ohne entsprechende Schutzmaßnahmen bearbeitet oder beschädigt werden.
Arbeiten in diesen Bereichen sind grundsätzlich zu vermeiden. Sollte ein Arbeiten in unmittelbarer Nähe der betroffenen Türleibungen unvermeidbar sein, dürfen diese Tätigkeiten nur durch hierfür fachkundiges Personal gemäß TRGS 519 (Technische Regeln für Gefahrstoffe – Asbest) und unter Einhaltung aller geltenden Sicherheitsvorschriften durchgeführt werden.
Vor Aufnahme solcher Arbeiten ist eine Gefährdungsbeurteilung zu erstellen und gegebenenfalls eine Anzeige gemäß § 3 Abs. 2 GefStoffV bei der zuständigen Behörde vorzunehmen.
Der Auftraggeber weist ausdrücklich darauf hin, dass jegliche Eingriffe, Beschädigungen oder Bearbeitungen asbesthaltiger Materialien nicht Bestandteil der ausgeschriebenen Leistungen sind.
Etwaige Arbeiten an asbesthaltigen Bauteilen dürfen ausschließlich durch zugelassene Fachbetriebe nach gesonderter Beauftragung erfolgen.
Der Bieter hat sicherzustellen, dass alle Beschäftigten und Nachunternehmer über die bestehende Asbestbelastung informiert sind und entsprechende Schutzmaßnahmen einhalten.
Für Schäden, Verzögerungen oder Kosten, die aus Nichtbeachtung dieses Hinweises entstehen, übernimmt der Auftraggeber keine Haftung.
Schadstoffe siehe Anhang zum LV

## Zusätzlicher Text
1.  Baubeschreibung
1.1.  Die ausgeschriebenen Leistungen umfassen die Sanierung und Anpassung der Elektrotechnik einer bestehenden Liegenschaft im Bereich Stark- und Schwachstrom gemäß den Positionen des Leistungsverzeichnisses. Hierbei wird die alten Hausmeisterwohnung zur Schulverwaltung umgenutzt.
1.2.  Die Arbeiten sind fachgerecht, normgerecht und unter Berücksichtigung der bestehenden Anlagen auszuführen. Dabei ist auf eine sorgfältige Ausführung sowie eine vollständige und nachvollziehbare Dokumentation zu achten.

## Zusätzlicher Text
Allgemeine technische Hinweise
ALLGEMEINE TECHNISCHE VORBEMERKUNGEN
Elektroinstallation Stark- u. Schwachstrom

Neben den Vertragsbedingungen gelten, für die Ausführung sämtlicher Leistungen, die nachstehenden technischen Vorbemerkungen und Vorschriften.

1.  Verordnung und Richtlinien
1.1.  LBO NRW in der neuesten Fassung der Bekanntmachung.
LBO NRW Sonderbauvorschriften in der neuesten Fassung der Bekanntmachung.
1.2.  Die einschlägigen DIN-Vorschriften und Ministerialbestimmungen, die VDI- und VDE-
Richtlinien nach dem neuesten Stand.
1.3.  Die Forderungen der örtlichen Brandbehörde sowie des zuständigen Brandschutzgutachters.
1.4.  Die bau- und gewerbepolizeilichen Vorschriften und die Bedingungen des zuständigen
Technischen Überwachungsvereins.
1.5.  Die Bestimmungen und Richtlinien der Versorgungsunternehmer (TAB) sind einzuhalten.
1.6.  Die Leitsätze und "Technischen Grundsätze" des Ausschusses für Blitzableiterbau (ABB).
1.7.  Die Leitungsanlagenrichtlinie (LAR)
2.  Abnahme
2.1.  Vor der Schlussabnahme sind vom Auftragnehmer folgende Maßnahmen durchzuführen:
Funktionsprüfung aller Anlagen mit Protokoll
Beibringen aller erforderlichen Abnahmen der Behörden und des TÜV (siehe Punkt 2.2)
Übergabe der Revisionsunterlagen, Beschreibungen in 3-facher Ausfertigung
Einweisung des Bedienpersonals mit Protokoll.
Der Bauherr ist von der ausführenden Firma anhand der Revisionsunterlagen einzuweisen
Zur Einweisung ist ein Protokoll zu erstellen, dass von den Beteiligten zu unterschreiben ist
2.2.  TÜV - Abnahme: ( falls durch den Bauherr bzw. durch die PrüfVO NRW gefordert)
Der Auftragnehmer hat bei der TÜV-Abnahme mitzuwirken. In Zusammenarbeit mit dem TÜV hat der Auftragnehmer das schriftliche Abnahmezeugnis der Elektroanlagen vor der eigentlichen Abnahme des Auftraggebers herbeizuführen.
In Abstimmung mit dem Auftraggeber und der Bauüberwachung hat der Auftragnehmer das Ergebnis der TÜV-Abnahme auszuwerten.
Eventuelle Nachabnahmen, die der Auftragnehmer zu vertreten hat, gehen zu Lasten des Auftragnehmers.
3.  Zur Durchführung der Arbeiten wird der ausführenden Firma ein Satz Ausführungszeichnungen (Großzeichnungen, Schemata) zur Verfügung gestellt (auf Wunsch auch auf CAD in .dwg oder .dxf Format).
4.  Auf Verlangen sind Prüfzeugnisse bzw. Zulassungen für Baustoffe, Armaturen und dergleichen vorzulegen.
5.  Aus den Plänen der Bauleitung übernommene Einzelheiten entbinden den Auftragnehmer nicht von der Verantwortung der ordnungsgemäßen Ausführung. In Zweifelsfällen und bei allen nicht aus den Bedingungen oder den Zeichnungen ersichtlichen Einzelheiten ist rechtzeitig mit der Bauleitung Rücksprache zu nehmen.
6.  Die für die Durchführung der Arbeiten mitgelieferten Zeichnungen sind mit der Örtlichkeit und den aktuellen Architekturplanung zu vergleichen. Dabei ist besonders auf Türschlag und Einbauten zu achten.
7.  Material:
Sämtliche Leitungen und Isolationsrohre sind grundsätzlich in senkrechter und waagerechter Führung zu verlegen.
Leitungsführungen auf Steigetrasse, Kabelleiter oder KSV-Schiene oder in Einzelverlegung sind mit Kabelklammer/ Bügelschellen und Zubehör, einschließlich Klein- und Befestigungsmaterial in den Einzelpreisen einzukalkulieren. Eine gesonderte Vergütung von Kabel Kabelklammer/ Bügel-schellen und Zubehör, einschließlich Klein- und Befestigungsmaterial erfolgt nicht.
Schlitze in Beton und Mauerwerk sind mit einer Fräse auszuführen, wobei bei Betonschlitzen unbedingt eine Absprache mit der örtlichen Bauleitung notwendig ist.
Die zur Verlegung kommenden Leitungen müssen entweder den VDE- und Firmenkennfaden enthalten oder eine entsprechende Prägung tragen.
8.  Das elektrische Installationsmaterial muss mit einem VDE - Stempel versehen bzw. nach den VDE-Prüfvorschriften zugelassen sein. Soweit DIN-Normen bestehen, ist nur Material zu verwenden, das diesen Normen entspricht.
Es sind halogenfreie Materialien zu verwenden.
9.  Vor Arbeitsbeginn in einer bestehenden Elektroanlage hat der AN die gesamte Anlage zu prüfen, ob alle Anforderungen hinsichtlich der - Schutzmaßnahmen sowie
- Auswahl und Errichtung elektrischer Betriebsmittel erfüllt sind.

Die Prüfung umfassen:
- Besichtigung
- Erprobung
- evtl. Messung

Sollte der AN zus. Mängel feststellen zu deren Beseitigung er bisher nicht beauftragt war, so hat er die Bauleitung davon in Kenntnis zu setzen, damit eine Beseitigung erfolgen kann.
10.  Unterverteilungen sind in Schutzklasse 2 auszuführen.
11.  Schalter und Taster:
Wippschalter nach DIN 49200 10 A 250 V mit Kontrolllampe und Einsatzsymbol. Bei Unterputz-montage Schraubbefestigung.
12.  Gerätedosen:
Ausführung nach DIN 49073 aus Isolierstoff mit Schraubbefestigung, flammwidrig.
13.  Steckdosen:
Schuko - Steckdosen nach DIN 49073 16 A 250 V
Bei Unterputzmontage Großfläche
Bei Aufputzmontage IP 44 - Ausführung Großfläche
EDV Steckdosen in rot
14.  Rahmen:
14.1.  Es sind Rahmen mit Beschriftungsfeld zu verwenden.
14.2.  Befinden sich mehrere Schalter und Steckdosen unter- oder nebeneinander, so ist eine gemeinsame Kombinationsabdeckplatte zu verwenden.
15.  Abzweigdosen:
Isolierstoff mit schraubbarem Deckel, mit erforderlichen Kabelverschraubungen. Stromkreisbezeichnung innenliegend im Deckel.
16.  Umfang der Arbeiten:
Der Auftragnehmer übernimmt alle Leistungen entsprechend DIN 18382/18384 Abschnitt 3.
Die angebotenen Preise enthalten weiterhin die nachstehend aufgeführten Arbeiten und Leistungen, die nach Fertigstellung der Baumaßnahme ausgeführt werden:
- Prüfung der elektrischen Installation gemäß VDE 0100 / § 22 N und Ausstellung einer Bescheinigung (3-fach).
- Prüfung der elektrischen Installation gemäß VDE 0100 / § 19 Abs. A und Ausstellung einer Bescheinigung (3-fach).
- Prüfung des Potential - Ausgleichs gemäß VDE 0190 und Aufstellung einer Bescheinigung (3-fach).
- Herstellen der Installations- und Abrechnungszeichnungen (3-fach).
- Herstellen der Stromlaufpläne mit Klemmbezeichnung für die montierten Verteilungen nach dem neuesten Stand (3-fach).
- Ausstellen einer Bescheinigung (3-fach) gemäß § 2 Abs. 3 der DGUV "Elektrische Anlagen".
17.  Der Auftragnehmer ist verpflichtet, dem Bauherrn oder dem von ihm bestellten Vertreter 6 Werktage vor der Abnahme für die von ihm erbrachten Leistungen nachstehend aufgeführte Bescheinigungen, Prüfberichte, Unterlagen und dergleichen zu übergeben. Ohne Vorlage dieser Unterlagen wird keine Abnahme durchgeführt!
18.  Revisionsunterlagen bei E-Installationen, gemäß DIN VDE 0100 Teil 600, 510 und weiterer, bestehend aus:
VDE-Gerechten Unterlagen in 3-facher Ausführung
18.1.  a) Bescheinigungen, Protokolle b) Messungen c) Pläne d) Techn. Dokumentation e) Brandschutz
Inhaltsverzeichnis bestehend aus folgenden Registern:
18.1.1.  Zu a.)
1) Fachunternehmer-, Fachbauleiter- und Errichterbescheinigung
2) Protokolle Abnahmen (VOB, Sachverständiger) inkl. Mitteilung der Mängelbeseitigung
3) EU-Konformitätserklärungen,
4) Einweisungsbestätigungen des Nutzers

18.1.2.  Zu b.)
5) VDE-Messprotokolle, Datenmessprotokolle
6) Erdungswiderstandsmessung
7) SI/BMA: Batteriespannung, Stromaufnahme, Belastungsprotokoll

18.1.3.  Zu c.)
8) Übersichtspläne (M 1:50): inkl. Brandschotte und Anschlüsse der Erdeinführungen, Ring- und Fundamenterder. Erstellen eines Abnahmeprotokolles nach DIN 18014
9) Verteilungen: Legende, Schaltplan (allpolige Darstellung), Stückliste, Kabelliste
10) TK-Leisten Verteiler Rangierpläne
11) Strangschema: BMA, SI-Beleuchtung, Niederspannung, EDV-Netz, ELA und EBM

18.1.4.  Zu d.)
12) Schalterprogramm, Gerätebeschreibungen usw.
13) Allg.-Beleuchtung: Leuchtenliste inkl. Raumangabe, Bezeichnung, Hersteller, Leuchtmittel usw.
14) SI-Beleuchtung: s. w. v. jedoch noch Programmierunterlagen, Bedienungs- und Montageanleitungen
15) BMA: Melderliste, Laufkarten, Programmierunterlagen, Bedienungs- und Montageanleitungen
16) ELA: Programmierunterlagen, inkl. Programmfile auf Datenträger, Bedienungs- und Montageanleitungen
17) EBM: Melderliste, Programmierunterlagen, Bedienungs- und Montageanleitungen
18) Für den erstellten Ring- und Fundamenterder, sowief ür die Erdeinführungen ist eine vollständige
Fotodokumentation zu erstellen, ohne Fotodokumentation kann die Erdungsanlage nicht abgerechnet werden.
19) Programmierunterlagen als Ausdruck und auf elektronischem Datenträger (CD)
18.1.5.  Zu e.)
19) Brandschottliste mit Raumangabe, Fabrikat, Typ, Zulassung, Ersteller und fotografischer Dokumentation
20) Zulassungen: Ausführungsvorschriften, Übereinstimmungserklärungen, Prüfzeugnisse, Prüfbescheide und allg. bauaufsichtliche Zulassungen Pläne, Laufkarten usw. im DWG-Autocad Format, Messungen als XLS-Datei nach MS-Office 97
Alle Unterlagen sind als Revisionsunterlagen zu kennzeichnen und mit Firmenstempel zu versehen und in festen Ordnern einzureichen. Die vorgenannten Unterlagen sind 1-fach ca. 6 Werktage vor der VOB Abnahme vorzulegen. Die ausgefüllte BMA-Melder-, Leuchtenliste Sicherheitsbeleuchtung und Laufkarten sind bei der Sachverständigenabnahme vorzulegen.
19.  Aufmaß und Abrechnung
19.1.  Das Aufmaß ist gemeinsam mit der Bauleitung vor Ort zu erstellen.
19.2.  Rechnung und Aufmaß sind kumulierend aufzustellen.
19.3.  Stundenleistungen werden nur auf ausdrückliche Anweisung durch die örtliche Bauleitung erbracht. Stundenzettel sind werktäglich bzw. spätestens drei Werktage nach Erbringung der Leistung von  AG. und AN. zu unterschreiben.
20.  Fabrikatsangaben
20.1.  Die Maßangaben in den Positionen mit Fabrikatsangabe sind nicht als wesentliches Wertungskriterium, sondern als Richtwert zu sehen. Es sei denn es wird in der Position auf die dringende Einhaltung der Maße hingewiesen.
21.  Allgemeines
21.1.  Die Ausschreibung ist als Leistungsverzeichnis erstellt.
Die Einheitspreise verstehen sich für die fix und fertige Arbeit einschließlich aller Nebenarbeiten, die für die Ausführung der in den einzelnen Positionen beschriebenen Leistungen erforderlich sind, auch wenn die Beschreibung nicht bis ins Detail erfolgte. Es ist eine Inbetriebnahme inklusive Einweisung erforderlich.
21.2.  Es wird dem Bieter dringend empfohlen, sich vor Angebotsabgabe an Ort und Stelle über die örtlichen Gegebenheiten und Erfordernisse zu informieren, da aus der Nichtbeachtung dieser Empfehlung eventuell resultierende Mehrforderungen abgelehnt werden müssen.

## Elektrotechnik
Datum: 05.11.2025

### 1 ELT

#### 1.1 Gebäudeverteilung

*Hinweis: Vorbemerkung Verteilung*
Vorbemerkungen

Alle nachfolgend aufgeführten Verteilungen sind einschließlich
Gehäuse aus Stahlblech anzubieten.
Im oberen Klemmraum sind Schaltanlagen-Reihenklemmen,
Nulleiter-Trennklemmen und grün/gelb ausgeführte
Schutzleiterklemmen für alle ankommenden und abgehenden
Leitungen nebeneinander unterzubringen.

Bei der Anordnung von Klemmen untereinander sind die
Klemmreihen in der Höhe abgestuft zu montieren. Ein
Reserve-Klemmraum und Profilschienen für Reihenklemmen
von mind. 20 % sind vorzusehen. Der Klemmraum ist so zu
sichern, dass bei Arbeiten im Klemmraum keine Werkzeuge in
die nachfolgenden Räume fallen können.

Raum für Hauptschalter und Hauptsicherungen.

Raum für Relais, Schütze, Steuergeräte usw.

Raum für Leitungsschutzschalter.

Bei jedem abgehenden Stromkreis muss eine Isolationsprüfung
ohne Abtrennung des Mittelpunktleiters möglich sein.
Doppelbelegung von Abgangsklemmen ist nicht gestattet.
Sämtliche Reihen- und Trennklemmen sind fortlaufend in
Übereinstimmung mit dem Übersichtsplan zu nummerieren.

Die Beschriftung aller Schaltgeräte, Schütze, Relais,
Sicherungen und Klemmen ist mit festes Schildern
vorzunehmen, Beschriftung aller abgehenden und
ankommenden Kabel und Leitungen mit
Kabelbezeichnungsschildern vorzunehmen.

Ein komplettes Schaltbild mit Bezeichnung der Klemmen,
Stromkreise, Geräte, Querschnitte und Verbraucher mit
Leistungsangaben ist in einer Klarsichtfolie mitzuliefern und in
 den Türen in einer Blech-Plantasche unterzubringen.

Die Klarsichtfolie wird innerhalb der Verteilung in eine
Plantasche oder zwischen zwei Schienen (Z-Profil)
eingeschoben.

An der Frontseite der Verteilung ist ein festes Schild mit der
Bezeichnung derselben anzubringen.

Für alle Verteilungen und Bauteile sind einheitliche Fabrikate zu
verwenden.

Beim Auflegen der Verbraucherstromkreise auf die Verteilung ist
darauf zu achten, dass die Phasen symmetrisch belastet
werden.

Vom Auftragnehmer sind vor Baubeginn Stromlaufpläne zu
fertigen und zur Genehmigung einzureichen.

**1.1.10 Haupt-/ Zählerverteilung**
Haupt-/ Zählerverteilung

Größe mind. 1100x1050x205mm
Messkonzept 8 vorsehen
Haupt- / Zählerverteilung, AP, IP 44, gemäß den örtlichen
Bestimmungen des Netzbetreibers, inkl. allen hierfür
erforderlichen Bauteilen.
Bestückung:
·  Zählerplatz nach Angaben EVU inklusive SLS, Kom
·  biableiter, RJ45 Buchse WAN, etc.
·  6 Sicherungselemente, bestückt, D02, 3-polig schaltbar
·  4 FI-Schutzschalter 40 / 0,03 A, 4-polig inkl. Vorsicherungen
·  3 FI / LS B 16 A / 0,03 A
·  6 Leistungsschutzschalter B 10 A, 1-polig
·  12 Leistungsschutzschalter B 16 A, 1-polig
·  1 Leistungsschutzschalter C 16 A, 1-polig
·  1 Leistungsschutzschalter B 16 A, 3-polig
·  1 Leistungsschutzschalter C 16 A, 3-polig
·  Platzreserve für die Bauteile der Automatisierung

Liefern und betriebsfertig montieren inkl. allem Klein- und
Befestigungsmaterial.
Menge: 1,000 Stück

#### 1.2 Kabel und Leitungsführung

*Hinweis: Kabelbahnen aus gelochtem,feuerverzinktem*
Kabelbahnen aus gelochtem, feuerverzinktem
(Tauchverfahren) Stahlblech 1,0 mm,mit oberem Falz als Kantenschutz, einschließlich erforderlicher Bohr-, Stemm- und Fräsarbeiten,sowie allem Zubehör wie Verbinder, Trassensprünge, Endabschlußbleche, Anschlüsse an größere Kabelbahnen, Kantenschutz, Kunststoffkappen für Hängestiele.

Befestigung an Beton / Mauerwerk, Wand und Decke verlegt

in die Preise einzukalkulieren sind Hängestiele, Ausleger, Abzweiger, Bögen, Trennwände für Schwachstromleitungen,
Klein und Befestigungsmaterial,

liefern, montieren und betriebsfertig anschließen.

**1.2.10 Kabelrinne 200 x 60**
Kabelrinne 200 x 60

 Kabelrinne aus verzinktem Stahlblech, 200 x 60 mm.
Menge: 10,000 m

**1.2.20 C - Profile 30 /16 zur Aufnahme von Hammerkopfschellen**
C - Profile
30 /16 zur Aufnahme von Hammerkopfschellen/Bügelschellen in Stücken von
0,30 - 0,60 m geschnitten einschl.
an Wand und Decke befestigen
Menge: 2,000 m

**1.2.30 Elektroinstallationskanal Stahl 20x30mm**
Elektroinstallationskanal DIN VDE 0604 als Leitungsführungskanal, Außenmaße H/B mind. 20/30 mm, aus Stahl, verzinkt, beschichtet, Farbton RAL 9010
einschl. elektrisch dauerhaft leitfähiger Verbindung,  aus Stahl, verzinkt, einschl. aller systembedingten Form- und Verbindungsstücke, an Mauerwerk oder Beton montieren.
liefern, montieren und betriebsfertig anschließen.
Menge: 3,000 m

*Hinweis: Verlegesysteme*
Verlegesysteme

In die Einheitspreise der folgenden Positionen ist die
Lieferung, die Montage und der betriebsfertige
Anschluss einzukalkulieren, einschl. Kleinmaterial und das öffnen und schließen der Rasterdecke.
Handelt es sich um Kunststoffsysteme, wie z. B. Kunststoffpanzerrohr, Kunststoffinstallationskanal, Elektroinstallationsrohr, etc. sind ausschließlichhalogenfreie Materialien anzubieten! Genauso die Gerätedosen, Sammelhalter und Kabelklammern!

*Hinweis: Kunststoffinstallationskanal halogenfrei*
Kunststoffinstallationskanal halogenfrei mit Eckstücken,Endstücken, Abzweigstücken, Klein und Befestigungsmaterial komplett liefern und montieren.
Kanal 2-zügig incl.Trennstege

Farbe: weiß

liefern, montieren und betriebsfertig anschließen.

**1.2.40 Kunststoffinstallationskanal 60*60**
Kunststoffinstallationskanal halogenfrei wie vor
beschrieben,

Abmessungen: B/H : 60*60 mm

liefern, montieren und betriebsfertig anschließen.
Menge: 2,000 m

**1.2.50 Kunststoffinstallationskanal 20*20**
Kunststoffinstallationskanal halogenfrei wie vor
beschrieben,

Abmessungen: B/H : 20*20mm

liefern, montieren und betriebsfertig anschließen.
Menge: 2,000 m

**1.2.60 Rangierkanal-System 190x150mm halogenfrei**
Rangierkanal-System 190x150mm halogenfrei
in Teillängen, in weiß, Rückwand, Abdeckung,
Profilhalter u. Endkappen, incl. antlg. systembedingten
An- u. Zubehörteile, Befestigungen, etc.

liefern, montieren und betriebsfertig anschließen.
Menge: 1,000 m

*Hinweis: Kunststoffpanzerrohr*
Kunststoffpanzerrohr halogenfrei zur Verlegung auf Putz,einschl. 3 Schellen pro lfdm.Rohr,  sowie Klein und Befestigungsmaterial liefern
auf Putz montieren incl. antlg. Bögen
DIN EN 50086, Maße DIN EN 60423,
aus Kunststoff, UV-stabilisiert, einwandig, glatt, starr, Druckbeanspruchung mittel, Schlagbeanspruchung mittel, min. Dauergebrauchs- und Installationstemperatur -5
Grad C, max. Dauergebrauchs- und
Installationstemperatur +60 Grad C,
verlegen offen, auf Putz, mit Abstandsschellen

liefern, montieren und betriebsfertig anschließen.

**1.2.70 Kunststoffpanzerrohr M20**
Kunststoffpanzerrohr halogenfrei wie vor beschrieben,
M20

liefern, montieren und betriebsfertig anschließen.
Menge: 33,000 m

**1.2.80 Kunststoffpanzerrohr M25**
Kunststoffpanzerrohr halogenfrei wie vor beschrieben,
M25

liefern, montieren und betriebsfertig anschließen.
Menge: 15,000 m

**1.2.90 Kunststoffpanzerrohr M32**
Kunststoffpanzerrohr halogenfrei wie vor beschrieben,
M32

liefern, montieren und betriebsfertig anschließen.
Menge: 10,000 m

*Hinweis: Sammelhalter, Kabelklammern*
Sammelhalter, Kabelklammern
Befestigung an Beton/Mauerwerk, Wand und Decke
in die Preise einzukalkulieren sind Klein und Befestigungsmaterial,
liefern und betriebfertig montieren.

**1.2.100 Kabelklammer halogenfrei, für 8 Leitungen**
Kabelklammer, für 8 Leitungen,
Standardausführung halogenfrei für allgemeine Anwendungen, wie z. B. Zwischendecken und Zwischenwand-Installationen.
Klemmhöhe 9 mm, mit Distanzstück 13 mm.
Befestigungsloch 6 mm Ø.
Menge: 55,000 St

**1.2.110 Kabelklammer halogenfrei, für 16 Leitungen**
wie vor nur für  ca. 16 Leitungen
Menge: 25,000 St

**1.2.120 Sammelhalter Metall 15**
Sammelhalter Metall 15 aus Metall für hohe mechanische Standfestigkeit, auch im Brandfall. Zur sicheren Montage oberhalb von Brandschutzdecken geeignet. Auch als kabelspezifische Variante für den elektrischen Funktionserhalt nach DIN 4102 Teil 12 zugelassen. Für Wand- und Deckenmontage. Verschluss ohne Werkzeuge zu öffnen.
Detaillierte Informationen der zugelassenen Verlegevarianten sind den entsprechenden Prüfdokumenten zu entnehmen.
Menge: 5,000 St

**1.2.130 Brüstungskanal Stahlblech 130x70**
Brüstungskanal komplett, aus Stahlblech,
Farbe Weiß 9010,
Kanaldeckprofil aus Stahlblech, zum Einbau von Stark-,Schwachstromgeräte und Datenleitungsanschlüsse,
Oberteil bzw. Deckel mit glatter Sichtfläche,

Abmessungen: H*T, ca. 130* 100 mm,

einschließlich Ober- und Unterteil, Abschottungen,Eckstücke,
Endverschluss, POT-Ausgleichs Klemmfedern entsprechend
den baulichen Maßnahmen schneiden,

liefern, montieren und betriebsfertig anschließen.
Menge: 37,700 m

**1.2.140 Brüstungskanal-Gerätebecher**
Brüstungskanal-Gerätebecher

Brüstungskanal-Gerätebecher zur Montage der
Unterputzkomponenten.
Menge: 44,000 St

#### 1.3 Hauptzuleitung

*Hinweis: Kabel / Leitung*
Kabel / Leitung

Alle in diesem LV beschriebene Leitungen sind halogenfrei anzubieten.

**1.3.10 NHXMH-J 5 x 16 mm²**
NHXMH-J 5 x 16 mm²

Teillängen liefern und auf Pritsche, Wanne, Mauerwerk oder in Kanal verlegen bzw. in Rohr einziehen, incl.
beidseitigem Anschluss

liefern, montieren und betriebsfertig anschließen.
Menge: 12,000 m

#### 1.4 Kernbohrung/ Brandschutzverschlüsse

*Hinweis: Kernbohrungen*
Kernbohrungen
Nachfolgende Positionen beinhalten auch die
Schuttbeseitigung.
Bei den Kernbohrungen ist die Wasserzuführung, das Abfangen des Wasserflusses (Wasserschäden) und die Reinigung einzukalkulieren.

**1.4.10 Bohrung Decke Stahlbeton Durchm. bis 25mm T 25-30cm**
Bohrung in der Decke aus Stahlbeton, Bohrdurchmesser bis 25 mm, Bohrtiefe über 25 bis 30 cm, Bohrstellenhöhe über der Standebene bis 5 m.
Menge: 15,000 St

**1.4.20 Bohrung Decke Stahlbeton Durchm. bis 50mm T25-30cm**
Bohrung in der Decke aus Stahlbeton, Bohrdurchmesser bis 50 mm, Bohrtiefe über 25 bis 30 cm, Bohrstellenhöhe über der Standebene bis 5 m.
Menge: 3,000 St

**1.4.30 Bohrung Wand Mauerwerk Durchm. bis 25mm T 25-30cm**
Bohrung in der Wand aus Mauerwerk, Bohrdurchmesser bis 25 mm, Bohrtiefe über 25 bis 30 cm, Bohrstellenhöhe über der Standebene bis 5 m.
Menge: 25,000 St

**1.4.40 Wanddurchbrüche 5x5cm durch Mauerwerk bei bis zu 20cm Stärke erstellen.**
Menge: 2,000 St

*Hinweis: Vorbemerkung*
Kabelbrandschottung,
Die Schottung der folgenden Durchbrüche muss der Feuerwiderstandsklasse S 90 nach DIN 4102 -9
entsprechen und vom Institut fur Bautechnik, Berlin, zugelassen sein.

Die Materialien müssen fur die Schottung von Öffnungen bis zu einer Größe von;
Massivwanden: <= 100 cm (Höhe) x <= 70 cm (Breite) oder
<= 70 cm (Höhe) x <= 100 cm (Breite)
leichte Trennnwande: <= 570 cm (Höhe) x <= 840 cm (Breite) oder
<= 840 cm (Höhe) x <= 570 cm (Breite)
Decken: <= 700 cm (Höhe) x �- (Breite)
zugelassen sein.

Leitungsbündel sind so zu verlegen, dass der Abstand der Leitungslagen von der Laibung der Öffnung
mindestens 4 cm (oben) betragt. Die Belegung beträgt max. 60% der Öffnung.

Durchbrüche, die größer als fur die Verlegung der Leitungen (unter Berücksichtigung möglicher
Nachinstallationen) und die Montage der Schotts erforderlich sind, werden, nach Abstimmung durch den
Auftragnehmer, von der ausführenden Rohbaufirma vor Montage der Schotts bis auf die für die Schotts
erforderlichen Größe zugemauert.

Jede Kabelschottung ist durch ein Schild dauerhaft zu kennzeichnen, das neben der Schottung an der
Wand zu befestigen ist und folgende Angaben enthalten muss:
- Name des Herstellers der Abschottung
- Fabrikat und Type der verwendeten Materialien
- Zulassungsnummer des Institutes für Bautechnik
- Herstellungsjahr

Über die gesamten Brandschutzmasnahmen ist eine gesonderte Dokumentation durch Grundrisspläne
mit Lage-, Größen- und Materialangabe sowie Foto zu erstellen.
Die Brandschutzdokumentation ist Bestandteil der Revisionsunterlagen.

**1.4.50 Kabelabschottung bis 5 cm**
Kabelabschottung,Ausführung wie vorgenannt,Wand- oder Deckendurchführung:
bis 5 cm Durchmesser,
Menge: 20,000 St

#### 1.5 Potentialausgleichsanlage

*Hinweis: Potentialausgleichsanlage*
Potentialausgleichsanlage

In die Einheitspreise der folgenden Positionen ist die
Lieferung, die Montage und der betriebsfertige
Anschluss einzukalkulieren, einschl. Kleinmaterial

**1.5.10 Potentialausgleichsschiene**
Potentialausgleichsschiene DIN VDE 0618-1 (VDE 0618-1), aus verzinktem Stahl, mit Kunststoffabdeckung, mit Anschluss für 7 x 2,5 bis 25 mm2, ein Flachband bis 30 mm x 3,5 mm, und Massivrundleiter, Durchmesser 8 bis 10 mm.
Menge: 1,000 St

**1.5.20 Erdungsbandschelle 8-22mm**
Erdungsbandschelle 8-22mm
Messing vernickelt, Spannband aus Edelstahl 117mm lang,
Anschlussmöglichkeit 2x 2,5 - 16mm² incl. Anschluss

liefern, montieren und betriebsfertig anschließen.
Menge: 10,000 St

**1.5.30 Universal-Erdungsklemme**
Universal-Erdungsklemme
Stahl verzinkt, Anschlussmöglichkeit für Rundleiter
6-12 mm2 incl. Anschluss

liefern, montieren und betriebsfertig anschließen.
Menge: 4,000 St

**1.5.40 NHXMH-I 1x 16 mm2 grün/gelb**
NHXMH-I 1x 16 mm2 grün/gelb
Kabel 0,6/1kV als Kunststoffkabel DIN VDE 0271 in
Teillängen liefern und auf Pritsche, Wanne, Mauerwerk oder in Kanal verlegen bzw. in Rohr einziehen, incl.
beidseitigem Anschluss

liefern, montieren und betriebsfertig anschließen.
Menge: 52,000 m

**1.5.50 NHXMH-I 1x 6 mm2 grün/gelb**
NHXMH-I 1x 6 mm2 grün/gelb
Kabel 0,6/1kV als Kunststoffkabel DIN VDE 0271 in
Teillängen liefern und auf Pritsche, Wanne, Mauerwerk oder in Kanal verlegen bzw. in Rohr einziehen, incl.
beidseitigem Anschluss

liefern, montieren und betriebsfertig anschließen.
Menge: 25,000 m

**1.5.60 H07Z-K 1x 6,0 mm² 1x 6 mm2 grün/gelb**
Aderleitung H07Z-K 1x 6,0 mm²
feindrähtig, halogenfrei
Teillängen liefern und auf Pritsche, Wanne, Mauerwerk oder in Kanal verlegen bzw. in Rohr einziehen, incl.
beidseitigem Anschluss

liefern, montieren und betriebsfertig anschließen.
Menge: 25,000 m

**1.5.70 Anschluss 1x 4-16 mm2**
Anschluss 1x 4-16 mm2
für Potentialausgleich an bauseitigen Metallteilen,
einschl. Bohrung des Befestigungsloches, Gewinde
schneiden,  im Bereich des Anschlusses, vorhandene
Farbe entfernen, sowie Kabelenden mit
Quetschkabelschuhen versehen, einschl. Lieferung  der
Schraube und des Kabelschuhes, incl. Kennzeichnung.

liefern, montieren und betriebsfertig anschließen.
Menge: 3,000 St

#### 1.6 Allgemeininstallation

*Hinweis: Vorbemerkung*
Kabel / Leitungen

*Hinweis: Halogenfreies Kabel DIN VDE 0276-604 (VDE 0276-604)*
Halogenfreies Kabel DIN VDE 0276-604 (VDE 0276-604)

Bei der Baumaßnahme werden ausschließlich halogenfreie
Kabel verlegt. Ausnahmen bedürfen einer Genehmigung
durch den Bauherrn.

Es werden Einheitspreise für Kabel und Leitungen nur
als gemischte Verlegeart abgefragt. Die Preise
verstehen sich einschl. des notwendigen
Befestigungsmaterials, öffnen und schließen
der Rasterdecke sowie liefern und in Teillaengen verlegen.

Hierbei sind die Verlegearten:
- Verlegung auf Putz mit Iso-Abstand- bzw.
Reihenschellen
4 Stck/m, mit Bügelschellen und Profilschienen an Wand,
Decke und Steigeschacht, in Rohr, auf Kabelbahn, in
Metallkanal, in abgehängter Decke mit serienmäßiger
Sammelbefestigung aus Metall, in Ständerwerk und unter
Putz, komplett liefern und betriebsfertig verlegen.

Die Installationen sind gemäß den allgemein gültigen
Normen und Vorschriften auszuführen.

Die Verlegung darf nur waagerecht oder senkrecht
erfolgen. Bei der Verlegung auf Kabelrinnen oder
Leiterbühnen sind die Kabel und Leitungen ausgerichtet
zu verlegen und ggf. mit Ku-Bändern zu befestigen.

An Steigetrassen können mehrere Kabel/Leitungen unter
einer gemeinsamen Bügelschelle zusammengefasst verlegt
werden. Dabei ist auf richtige Auswahl des
Befestigungsmaterials zu achten, u. a. Schellen mit
Einlage und Gegenwanne.

Bei Häufungen von Kabeln/Leitungen ist auf
entsprechende Zwischenräume zur Luftumspülung für die
Wärmeabfuhr zu achten. Das gilt vor allem in der Nähe
und vor Schaltanlagen. Dort sind vor der Verlegung
entsprechende Wege zu finden und Maßnahmen zu treffen,
um eine Konzentration zu verhindern. Größere
Bündelungen sind unzulässig.

Alle Kabel und Steuerleitungen sind beidseitig mit
Kabelbezeichnungsschildern zu versehen und zu
beschriften.
Die Beschriftung muss Auskunft geben über:
- Kabeltype
- Kabelquerschnitt
- Kabellänge
- Start- und Zielort

In den Niederspannungsräumen sind die Leitungen
möglichst zu Leitungstrassen zusammenzufassen. Bei
Bündelung von Leitungen und Kabel sind die
entsprechenden Reduktionsfaktoren zu berücksichtigen.
Die Dimensionierung der Querschnitte erfolgt durch den
AN mit einer entsprechenden Berechnung, die der
Bauleitung vor Montagebeginn vorzulegen ist.

Nachfolgend ausgeschriebene Kabeltypen in Teillängen
liefern und betriebsfertig verlegen.

**1.6.10 NHXMH-J 3 x 1,5 mm²**
NHXMH-J 3 x 1,5 mm² Halogenfreie Mantelleitung mit verbessertem Verhalten im Brandfall nach DIN 0472 Teil 813.
Minimale Rauchentwicklung nach DIN VDE 0472 Teil 816.
Geeignet zur Installation in trockenen, feuchten oder nassen Räumen, zur Verlegung über, auf, im und unter Putz sowie im Mauerwerk und im Beton, einlegen / verlegen in Wanne, Leerrohr, Schlaufen, Ständerwänden oder im Schlitz, jedoch nicht für direkte Einbettung in Schüttel-, Rüttel- oder Stampfbeton. Auch für die Verwendung im Freien geeignet sofern vor direkter Sonneneinstrahlung geschützt. Max. Betriebstemperatur 70 GradC.

Liefern und betriebsfertig einschließlich Klein- und Befestigungsmaterial, ausschließlich Rohmaterial.
Menge: 65,000 m

**1.6.20 NHXMH-J 3 x 2,5 mm²**
NHXMH-J 3 x 2,5 mm², Halogenfreie Mantelleitung mit verbessertem Verhalten im Brandfall nach DIN 0472 Teil 813.
Minimale Rauchentwicklung nach DIN VDE 0472 Teil 816.
Geeignet zur Installation in trockenen, feuchten oder nassen Räumen, zur Verlegung über, auf, im und unter Putz sowie im Mauerwerk und im Beton, einlegen / verlegen in Wanne, Leerrohr, Schlaufen, Ständerwänden oder im Schlitz, jedoch nicht für direkte Einbettung in Schüttel-, Rüttel- oder Stampfbeton. Auch für die Verwendung im Freien geeignet sofern vor direkter Sonneneinstrahlung geschützt. Max. Betriebstemperatur 70 GradC.

Liefern und betriebsfertig einschließlich Klein- und Befestigungsmaterial, ausschließlich Rohmaterial.
Menge: 350,000 m

**1.6.30 NHXMH 5x1,5mm² Cu**
NHXMH 5x1,5mm² Cu

liefern, montieren und betriebsfertig anschließen.
Menge: 260,000 m

**1.6.40 NHXMH 5x2,5mm² Cu**
NHXMH 5x2,5mm² Cu

liefern, montieren und betriebsfertig anschließen.
Menge: 62,000 m

**1.6.50 NHXMH 7x1,5mm² Cu**
NHXMH 7x1,5mm² Cu

liefern, montieren und betriebsfertig anschließen.
Menge: 25,000 m

**1.6.60 J-H (St)H 4*2*0,8**
J-H (St)H 4*2*0,8

liefern, montieren und betriebsfertig anschließen.
Menge: 182,000 m

*Hinweis: Vorbemerkung Leitungsführung GMA*
Die ausgeschriebenen Leistungen umfassen die fachgerechte Leitungsführung für die Alarmierungsanlage innerhalb der Liegenschaft. Die Leitungen sind entsprechend den Vorgaben des Leistungsverzeichnisses zu verlegen. Die Installation der Sirenen sowie die Anbindung an die bestehende Brandmeldezentrale erfolgen bauseits. Alle Arbeiten sind normgerecht auszuführen und so zu dokumentieren, dass die spätere Inbetriebnahme durch Dritte reibungslos möglich ist.

**1.6.70 BM-Kabel J-H(St)H 2 x 2 x 0,8 qmm, rot**
BM-Kabel J-H(St)H 2 x 2 x 0,8 qmm, rot mit Aufdruck "Brandmeldekabel", liefern und verlegen.
Menge: 72,000 m

*Hinweis: Leitungsführung über bestehende Leerrohrverbindungen*
Leitungsführung über bestehende Leerrohrverbindungen
Die ausgeschriebenen Leistungen umfassen die Leitungsführung durch bestehende Leerrohre zwischen den Gebäudeteilen über 2–3 Kabelzugschächte. Der Auftragnehmer hat die Leitungen fachgerecht und normgerecht zu verlegen, unter Berücksichtigung der bestehenden Infrastruktur und vorhandenen Leitungen. Besonderes Augenmerk ist auf eine schonende Durchführung und vollständige Dokumentation zu legen, um den störungsfreien Betrieb der Anlagen sicherzustellen.

**1.6.80 BM-Kabel J-H(St)H 2 x 2 x 0,8 qmm, rot, Gebäudeverbindung**
BM-Kabel J-H(St)H 2 x 2 x 0,8 qmm, rot mit Aufdruck "Brandmeldekabel", im Bestandsleerohre über Kabelzugschächte verlegen und betriebsfertig anschließen
Menge: 240,000 m

*Hinweis: Vorbemerkung*
Installationsgeräte
Alle Schalter und Steckdosen sind in einem einheitlichen Schalterprogramm anzubieten.

Fabrikat der Planung: Gira, Berker, Merten, Busch-Jäger
oder gleichwertiger Art

Angebotenes Fabrikat:

'..........'....................................................''

**1.6.90 Blindabdeckung**
Blindabdeckung

Blindabdeckung mit Tragring
System 55
Reinweiß glänzend inkl. Rahmen reinweiß

liefern und betriebsfertig montieren
Menge: 2,000 St

**1.6.100 Schukosteckdosen einfach Kinderschutz**
Schukosteckdosen 16A/250V~ mit Kinderschutz und Symbol
einfach inkl. Rahmen reinweiß mit Beschriftungsfeld

liefern und betriebsfertig montieren
Menge: 20,000 St

**1.6.110 Schukosteckdosen doppelt Kinderschutz**
Schukosteckdosen doppelt 16A/250V~
mit Kinderschutz und Symbol
inkl. Rahmen reinweiß mit Beschriftungsfeld

liefern und betriebsfertig montieren
Menge: 2,000 St

**1.6.120 Schukosteckdosen einfach 16A/250V~ rot**
Schukosteckdosen einfach 16A/250V~ rot mit Kinderschutz und Symbol
inkl. Rahmen mit Beschriftungsfeld

liefern und betriebsfertig montieren
Menge: 2,000 St

**1.6.130 Schukosteckdosen doppelt 16A/250V~ rot**
Schukosteckdosen doppelt 16A/250V~ rot mit Kinderschutz und Symbol
inkl. Rahmen mit Beschriftungsfeld

liefern und betriebsfertig montieren
Menge: 18,000 St

*Hinweis: Feuchtraumgeräte a.P*
Feuchtraumgeräte a.P.,einschl. Stemm-,
Bohr- und Fräsarbeiten,sowie Klein und
Befestigungsmaterial.IP44
sonst wie vor

**1.6.140 Universal-Aus-Wechsel-Schalter m. KL aP., IP44**
Universal-Aus-Wechsel-Schalter m. KL aP., IP44
mit Kontrollleuchte, Ausführung als Wand-/ Anbaugerät,
Beschriftungsfeld, Steckanschluss, 2P+E,10/16A, 250V~

liefern und betriebsfertig montieren
Menge: 1,000 St

**1.6.150 Taster-Steckdosen-Kombination aP., IP44**
Taster-Steckdosen-Kombination aP., IP44 m.
mit Kontrollleuchte in Kombination  mit einer Schukosteckdose m. Klappdeckel, Ausführung als Wand-/
Anbaugerät, incl. Beschriftungsfelder, Steckanschluss,
2P+E, 10/16A, 250V~

liefern und betriebsfertig montieren
Menge: 3,000 St

**1.6.160 Schukodoppelsteckdose 230V/16A aP., IP44**
Schukodoppelsteckdose 230V~/16A aP., IP44
Wand-/Anbausteckdose mit Klappdeckel, Beschriftungsfeld, Steckanschluss, 2P+E, 10/16A, 250V
Menge: 5,000 St

**1.6.170 Feuchtraumabzweigd. ca. 80*80 mm halogenfrei**
Feuchtraumabzweigkästen halogenfrei einschl. Klemmstein,liefern,montieren und verdrahten,
ca. 80*80 mm
Menge: 8,000 St

**1.6.180 Feuchtraumabzweigd. ca. 115*115 mm halogenfrei**
Feuchtraumabzweigkästen halogenfrei einschl. Klemmstein,liefern,montieren und verdrahten,
ca. 115*115 mm
Menge: 5,000 St

**1.6.190 Feuchtraumabzweigd. ca. 160*160 mm**
Feuchtraumabzweigkästen einschl. Klemmstein ca. 160*160 mm
Menge: 1,000 St

#### 1.7 Automatisierung

*Hinweis: Vorbemerkungen KNX Installation*
KNX-Gebäudeautomation
Allgemeines
• Ausführung nach allgemein anerkannten Regeln der Technik, gültigen europäischen und nationalen Vorschriften sowie einschlägigen DIN-, VDE- und KNX-Normen (ISO/IEC 14543-3, EN 50090).
• KNX als offener Standard, herstellerübergreifende Interoperabilität und Kompatibilität garantiert.
Systemkomponenten
• Nur KNX-zertifizierte Geräte verwenden; aktuelle Fabrikate verschiedener Anbieter.
• Hersteller- und Typbindungen ausgeschlossen.
• Systemgrenzen für Linien, Bereiche, Teilnehmerzahl, Busleitungslängen und Spannungsabfälle einhalten.
• Konventionelle Geräte und Sensorik farblich und designmäßig aufeinander abstimmen, sofern nicht anders ausgeschrieben.
Planung, Projektierung, Inbetriebnahme
• Planung, Parametrierung und Inbetriebnahme ausschließlich mit aktueller ETS-Version.
• Nur KNX-zertifiziertes Fachpersonal mit ETS-Lizenz einsetzen.
• Gebäudetopologie, Gruppenadressen und Funktionsstruktur mit Fachplaner, Bauleitung und Nutzer abstimmen.
• Parametrierung, Funktionsprüfung und Inbetriebnahme sämtlicher KNX-Teilnehmer in Einheitspreis enthalten.
• Schnittstellen zu Nachbargewerken frühzeitig abstimmen.
Ausführung
• KNX-Busverkabelung als geschirmte Twisted-Pair-Leitung gemäß KNX-Vorgaben ausführen.
• Alle einschlägigen Installationsvorschriften (z. B. DIN VDE 0100 ff.) einhalten.
• Gesamtfunktion vor Inbetriebnahme prüfen und dokumentieren.
Dokumentation
• Vollständige ETS-Projektdatei, Funktionsbeschreibung und Beschriftung der Buslinien/Geräte übergeben.
• Änderungen während der Bauausführung fortlaufend dokumentieren.

*Hinweis: Hinweis*
Hinweis
Die Verteilungseinbaugeräte werden in die
Unterverteilung eingebaut und sind so zu kalkulieren, dass sie Montage, Kleinmaterial, Verdrahtung und Abgangsklemmen beinhalten.
Ebenfalls in die Positionen einzukalkulieren ist der betriebsfertig Anschluss einschl. Parametrierung der Busteilnehmer

*Hinweis: Systemgeräte*

**1.7.10 KNX Busspannungsversorgung, 4TE REG, 640 mA**
KNX Busspannungsversorgung, 4TE REG, 640 mA
Ausführung mit Nennstrom 640 mA

· KNX Busspannungsversorgung mit integrierter Drossel
· Versorgungsspannung 230 V AC
· Nennstrom 640 mA, Dauerstrom 900 mA, Spitzenstrom 1200 mA
· Kurzschlussfest
· Überlastsicher
· Temperaturüberwachung mit Abschaltung bei Übertemperatur
· LED Anzeige für KNX-Bus-Reset, Normalbetrieb und Überlast
· 3 Jahre Produktgarantie

liefern und betriebsfertig montieren.
einschl. nutzungsbezogener Programmierung
Menge: 1,000 St

**1.7.20 KNX Bereichs-/ Linienkoppler mit Data Secure, 2TE REG**
KNX Bereichs-/ Linienkoppler mit Data Secure, 2TE REG
Ausführung im Reiheneinbaugehäuse

· Linienkoppler zur Verbindung von zwei KNX Bussegmenten
· Unterstützt KNX Data Secure (ab ETS 5.7.2)
· Unterstützt erweiterte Gruppenadressen
· Segmentkoppler-Funktionalität (Revision R6.1, ab ETS 6)
· Ausfallsicherheit durch galvanische Trennung der Linien
· Separate Busspannungsversorgung für jede Linie erforderlich
· Filterfunktionen zur Verringerung der Buslast
· Schneller Download der Applikation (long frame support ab ETS 5)
· 3 Jahre Produktgarantie
liefern und betriebsfertig montieren.
einschl. nutzungsbezogener Programmierung
Menge: 1,000 St

*Hinweis: Melder*

**1.7.30 Decken-Präsenzmelder 360° 24m**
KNX Deckeneinbau-Präsenzmelder mit 360° Erfassungsbereich
Unterputz Reichweite ca. Ø 24 m
Steuerungssystem: KNX
2 x Lichtkanal KNX-Bus

Beschreibung:
Einfache Konfiguration.
Eingänge für KNX-Tastsensoren zur manuellen
Übersteuerung. Endanwender-Fernbedienung zum
zusätzlichen manuellen Dimmen/Schalten (Zubehör).

Montageart: Unterputzmontage / Gerätedose (Ø 68 mm)
Montageort: Decke
Abmessungen: Höhe/Tiefe 70 mm, Ø 108 mm
Einbaumaß: Einbautiefe: 24 mm, Ø 60 mm
Gewicht: 42 g
Schutzart: IP20
Schutzklasse: III
Zulässige Umgebungstemperatur: 5 °C...+50 °C
Relative Luftfeuchte: 5 - 93 %, nicht kondensierend
Farbe: weiß, ähnlich RAL 9010
Nennspannung: 29 - 31 V DC
Erfassungswinkel: 360°
Erfassungsreichweite quer: Ø 24 m
Erfassungsreichweite frontal: Ø 11 m
Erfassungsreichweite Präsenzbereich: Ø 8 m
Erfassungsbereich: bis zu 453 m²
Empf. Montagehöhe: 3 m
Max. Montagehöhe: 5 m
Helligkeitswert: 5 - 2000 lx
Anzahl Lichtkanäle: 2
Anzahl HLK-Kanäle: 1
Konstantlichtregelung: true
Schaltverzögerung von "dunkel zu hell": 300 s
Schaltverzögerung von "hell zu dunkel": 30 s

liefern und betriebsfertig montieren.
einschl. nutzungsbezogener Programmierung
Menge: 1,000 St

**1.7.40 Decken-Präsenzmelder 360° 8m**
KNX Deckeneinbau-Präsenzmelder mit 360° Erfassungsbereich
Unterputz Reichweite ca. Ø 8 m
Steuerungssystem: KNX
2 x Lichtkanal KNX-Bus

Beschreibung:
Einfache Konfiguration.
Eingänge für KNX-Tastsensoren zur manuellen
Übersteuerung. Endanwender-Fernbedienung zum
zusätzlichen manuellen Dimmen/Schalten (Zubehör)

Montageart: Unterputzmontage / Gerätedose (Ø 68 mm)
Montageort: Decke
Abmessungen: Höhe/Tiefe 62 mm, Ø 108 mm
Einbaumaß: Einbautiefe: 24 mm, Ø 60 mm
Gewicht: 120 g
Schutzart: IP20
Schutzklasse: III
Zulässige Umgebungstemperatur: 5 °C...+50 °C
Relative Luftfeuchte: 5 - 93 %, nicht kondensierend
Farbe: weiß, ähnlich RAL 9010
Nennspannung: 29 - 31 V DC
Erfassungswinkel: 360°
Erfassungsreichweite quer: Ø 8 m
Erfassungsreichweite frontal: Ø 6 m
Erfassungsreichweite Präsenzbereich: Ø 4 m
Erfassungsbereich: bis zu 50 m²
Empf. Montagehöhe: 3 m
Max. Montagehöhe: 5 m
Helligkeitswert: 5 - 2000 lx
Anzahl Lichtkanäle: 2
Anzahl HLK-Kanäle: 1
Konstantlichtregelung: true
Schaltverzögerung von "dunkel zu hell": 300 s
Schaltverzögerung von "hell zu dunkel": 30 s

liefern und betriebsfertig montieren.
einschl. nutzungsbezogener Programmierung
Menge: 1,000 St

**1.7.50 Decken-Präsenzmelder 360° 5m**
KNX Präsenzmelder 360° 5m, Reinweiß
Ausführung zur Montage in abgehängte Decken

· 3 Sensoren mit Linse zur Präsenzerfassung
· Mit Temperatursensor zur Erfassung der Raumtemperatur
· Einstellbare Auslöse- und Präsenzempfindlichkeit für Tag, Nacht und Alarm
· Reichweite Ø 11 m, Präsenz Ø 5 m
· 3 Lichtkanäle, Sensoren einzeln auswertbar
· 1 HLK- und 1 Alarm- / Meldekanal
· Energieeinsparung durch effiziente Steuerung nach Bedarf
· Kurzzeitpräsenz zur Reduzierung der Nachlaufzeit
· Eingang für externen Taster mit Rückfallzeit
· Intelligente Umschaltfunktion für Automatik und Handbetrieb
· Sperr- und Zwangsfunktion mit Rückfallzeit
· Erweiterte Tag/Nacht Funktion mit zweitem Schaltobjekt
· Integriertes weißes LED Nachtlicht
· Orientierungslichtfunktion zum Verlassen des Raumes
· Vermeidung von Fehlmeldungen für Alarmkanal durch reduzierte Empfindlichkeit und einstellbares Beobachtungsfenster
· Lochmontage Bohrdurchmesser: 44 mm
· Einbautiefe: 41 mm
· Integrierter Busankoppler
· 3 Jahre Produktgarantie

liefern und betriebsfertig montieren.
einschl. nutzungsbezogener Programmierung
Menge: 8,000 St

*Hinweis: Zähler*

**1.7.60 KNX-Schnittstellenmodul zur Anbindung eines elektronischen Haushaltszählers (eHZ) über optische Datenschnittstelle an den KNX-Bus.**
KNX-Schnittstellenmodul zur Anbindung eines elektronischen Haushaltszählers (eHZ) über optische Datenschnittstelle an den KNX-Bus.

Lieferung, Montage und Inbetriebnahme einer KNX-Schnittstelle für elektronische Haushaltszähler (eHZ) zur Erfassung und Übertragung der Energiedaten an ein KNX-System.
Das Gerät erfasst über einen optischen Lesekopf (D0-Schnittstelle nach IEC 62056-21) die Zählerdaten und stellt diese über die KNX TP-Schnittstelle für die Gebäudeautomation bereit.
Geeignet für die Integration in Energiemanagement-, Lastmanagement- oder Visualisierungssysteme.
Technische Merkmale:
• Kommunikationsschnittstelle: Optischer Lesekopf (D0-Schnittstelle, IEC 62056-21)
• KNX-Anbindung: KNX TP (Twisted Pair)
• Messdatenerfassung: Energie, Leistung, Spannung, Strom, Leistungsfaktor (je nach Zählerdaten)
• Busversorgung: über KNX-Bus, keine externe Spannungsversorgung erforderlich
• Montage: Hutschiene, 1 TE
• Gehäuse: Kunststoff, REG-Ausführung
• Schutzart: IP 20
• Umgebungstemperatur: −5 °C … +45 °C
• Anzeige: Betriebs- und Kommunikationsstatus über LED
• Anschluss über abnehmbaren, magnetischen Lesekopf (rund)
• Parametrierung: über ETS (Engineering Tool Software)
• Geeignet für elektronische Haushaltszähler (eHZ) nach VDE-AR-N 4400
Funktionale Anforderungen:
• Automatische Erkennung und Auswertung der eHZ-Daten über D0-Schnittstelle
• Übertragung der Messgrößen (z. B. Zählerstand, Wirkleistung, Energiebezug/Einspeisung) auf den KNX-Bus
• Einstellbare Kommunikationsintervalle
• Unterstützung mehrerer OBIS-Kennzahlen gemäß Zählerkonfiguration
• Verwendung im privaten, gewerblichen und industriellen Bereich
Lieferumfang:
• KNX eHZ-Schnittstellenmodul
• Optischer Lesekopf (rund, magnetisch)
• Anschlussklemmen, Dokumentation

liefern und betriebsfertig montieren.
einschl. nutzungsbezogener Programmierung

Fabrikat der Planung

Hersteller:  LINGG & JANKE
Typ:  87797SEC

oder gleichwertiger Art

Hersteller:  '..........'....................................................''

Typ:  '..........'....................................................''
Menge: 1,000 St

**1.7.70 KNX-Energiezähler 3-phasig direktmessend**
KNX-Energiezähler 3-phasig direktmessend

Beschreibung:
Dreiphasiger Energiezähler zur direkten Messung von Wirkarbeit in einem TN- oder TT-Netz bis 75 A pro Phase.
Das Gerät dient der Erfassung und Anzeige elektrischer Messgrößen und der Weitergabe der Daten an das KNX-System.
Technische Merkmale:
• Messprinzip: Direktmessung, 3-phasig, 230/400 V AC
• Nennstrom: 5 (75) A
• Frequenz: 50 Hz
• Messrichtung: Einrichtungszähler (nur Bezug)
• Messgrößen: Wirkarbeit (kWh), Wirkleistung, Spannung, Strom, Leistungsfaktor, Frequenz
• Zählwerksauflösung: 0,01 kWh
• Tariffunktion: bis zu 4 Tarife schaltbar
• Kommunikationsschnittstelle: KNX TP (Twisted Pair)
• Anzeige: LCD-Display mit Hintergrundbeleuchtung
• Speicherung der Energie- und Tarifwerte auch bei Spannungsausfall
• Montageart: REG-Gehäuse für Hutschiene (4 TE)
• Schutzart: IP 20
• Umgebungstemperatur: −5 … +45 °C
• Zulassung / Eichung: MID-konform (Modul B + D)
Funktionale Anforderungen:
• Übertragung der Messwerte (Energie, Leistung, Spannung, Strom, cos φ) auf den KNX-Bus
• Parametrierung über ETS-Software
• Möglichkeit zur Bildung von Gesamt- und Tarifzählern
• Geeignet für Anwendungen im KNX-Energiemanagement und zur Verbrauchserfassung gemäß EnEV / GEG
Lieferumfang:
• Energiezähler mit KNX-Schnittstelle
• Anschlussklemmen und Beschriftung
• Montage- und Bedienungsanleitung
Leistungsumfang des Bieters:
• Lieferung, Montage, Anschluss und Inbetriebnahme
• Einbindung in bestehendes KNX-System
• Funktionsprüfung und Dokumentation

liefern und betriebsfertig montieren.
einschl. nutzungsbezogener Programmierung
Fabrikat der Planung

Hersteller:  LINGG & JANKE
Typ:  87765SEC

oder gleichwertiger Art

Hersteller:  '..........'....................................................''

Typ:  '..........'....................................................''
Menge: 1,000 St

*Hinweis: Schnittstellen*

**1.7.80 KNX DALI-Gateway, 2fach, Basic, REG**
DALI Control 64 Gateway, 4TE REG, KNX, MDT
Das DALI-Gateway ist DALI-2 zertifiziert. Farbeinstellung durch HSV Ansteuerung. 1 DALI-Ausgang

· Einzelansteuerung von bis zu 64 EVGs / 16 DALI-Gruppen
· Unterstützt DALI und DALI-2 Standard, sowie DALI DT6/DT8
· Innovative HSV Farbsteuerung, RGB, RGBW und XY Farbe nach DALI DT8 Standard
· Tunable White Farbtemperatursteuerung
· Integriertes Farbsteuermodul zur zeitabhängigen Steuerung der Lichtfarbe
· Aktive Statusabfrage einzelner EVGs bei externer Übersteuerung
· Unterstützt EVGs vom Device-Typ 51, um Energie- oder Leistungswerte direkt zur Verfügung zu stellen
· Betriebsarten: Normal, Dauer, Nacht, Treppenhaus, Panik und Handbedienung
· 16 Szenen mit individuellen Dimmzeiten
· Energiesparfunktion zur Abschaltung der EVGs in den DALI-Gruppen (über zusätzlichen KNX Schaltaktor)
· Erkennung von fehlerhaften Lampen und EVGs, EVG Schnellaustausch
· Kostenfreie DCA App zur Inbetriebnahme und Konfiguration des DALI Bussystems, Inbetriebnahme ab ETS 5

liefern und betriebsfertig montieren.
einschl. nutzungsbezogener Programmierung
Menge: 1,000 St

**1.7.90 KNX Universalaktor 2-fach, UP, 10 A**
KNX Universalaktor 2-fach, UP, 10 A, 230 V AC, 14 µF, 2 EVG
Ausführung Unterputz, mit monostabilen Relais

· Strom max. 10 A bei ohmscher Last, 14 µF / 2 EVG
· Mit Sonnenstandsberechnung und Beschattung
· Kann als Schaltaktor (2-fach) oder als Jalousieaktor (1-fach) eingesetzt werden
· Heizungsansteuerung mit PWM 0-100 %
· Praxisnahe Lüftungsfunktion (Fenster geöffnet/gekippt)
· Automatische Beschattung/Lamellennachführung mit Sonnenstandsberechnung
· Zeitfunktionen (Ein-/Ausschaltverzögerung, Treppenlichtfunktion)
· Status Rückmeldungen für alle Kanäle (aktiv/passiv)
· Logische Verknüpfungen, 8 Szenen je Kanal
· Zentralfunktionen und Sperrobjekte zur Zwangsführung
· Betriebsart für Jalousie/Rollladen
· Lauf-, Pausen- und Schrittzeit frei einstellbar
· Einstellbares Verhalten bei Busspannungswiederkehr
· Abmessungen (H x B x T): 41 x 41 x 22 mm
· 3 Jahre Produktgarantie
Menge: 1,000 St

*Hinweis: Binäreingänge*

**1.7.100 Binäreingang, KNX, Unterputz, 2f**
KNX Tasterschnittstelle / Tasterinterface 2-fach, UP, Ausführung potentialfrei
Ausführung zum Anschluss potentialfreier Kontakte oder LEDs

· Zum Einbau in die Schalterdose, Leitungslänge max. 10 m
· Zum Anschluss von Tastern, Schaltern, Fensterkontakten
· Jeder Kanal kann als Ausgang für 1,5 mA Schwachstrom-LEDs eingestellt werden
· Mehrfach-Tippfunktion sendet bis zu 4 Werte auf gleiche oder verschiedene Objekte
· Innovative Gruppensteuerung mit langem/extra langem Tastendruck
· 4 integrierte Logikmodule, z. B. zur Auswertung der Eingänge (Fenster geschlossen oder zweites Objekt senden)
· Schließer- und Öffnerbetrieb, Länge des Tastendruckes einstellbar
· Dimmer- und Jalousiefunktion für Ein- und Zweitaster Betrieb
· Werte senden, Zwangsführung und Schaltbefehle einstellbar
· Integrierter Busankoppler
· 3 Jahre Produktgarantie
· Kurzer/Langer Tastendruck mit 2 Objekten
· Integrierte Impuls- und Schaltzähler, zyklisches Senden einstellbar
· Zum Einbau in die Schalterdose (Länge der Anschlussleitung 22cm)
· Abmessungen (H x B x T): 41 x 41 x 12 mm

liefern und betriebsfertig montieren.
einschl. nutzungsbezogener Programmierung
Menge: 2,000 St

**1.7.110 KNX Binäreingang 8-fach, 4TE REG, Ausführung potentialfrei**
KNX Binäreingang 8-fach, 4TE REG, Ausführung potentialfrei
Ausführung zum Anschluss potentialfreier Kontakte. LED Anzeige für jeden Kanal, Leitungslänge max. 100 m

· Zum Anschluss von Tastern, Schaltern, Fensterkontakten
· Mehrfach-Tippfunktion sendet bis zu 4 Werte auf gleiche oder verschiedene Objekte
· Innovative Gruppensteuerung mit langem/extra langem Tastendruck
· 4 integrierte Logikmodule, z. B. zur Auswertung der Eingänge (Fenster geschlossen oder zweites Objekt senden)
· Schließer- und Öffnerbetrieb, Kontaktzustand senden
· Dimmer- und Jalousiefunktion für Ein- und Zweitaster Betrieb
· Werte senden, Zwangsführung
· Szenen und Sperrobjekte für jeden Kanal
· Kurzer/Langer Tastendruck mit 2 Objekten
· Impuls- und Schaltzähler mit umfangreichen Zählerfunktionen (geeignet für 30ms S0 Impulse, z.B Eltako DSZ)
· Zyklisches Senden, Senden nach Reset
· Intern erzeugte 12 V Kontaktspannung
· 3 Jahre Produktgarantie

liefern und betriebsfertig montieren.
einschl. nutzungsbezogener Programmierung
Menge: 1,000 St

*Hinweis: Schaltaktor*

**1.7.120 Jalousieaktor, KNX, Unterputz 1f, 6A**
Jalousieaktor, KNX, Unterputz 1f, 6A

Für 230 V AC Motoren bis 300 W

· Umfangreiche Applikation
· Betriebsart für Jalousie/Rollladen
· Praxisnahe Lüftungsfunktion (Fenster geöffnet/gekippt)
· Lauf-, Pausen- und Schrittzeit frei einstellbar
· Separat einstellbare Verfahrzeiten für Auf/Ab
· Tastbetrieb zur genauen Positionierung
· Erweiterte 1 Bit Automatikpositionen und Szenenfunktionen
· 1 Byte absolute Positionierung für Höhe und Lamelle
· Alarm-, Zentral- und Sperrfunktionen
· Verhalten nach Alarm und Sperre separat einstellbar
· Einstellbares Verhalten bei Busspannungsausfall/-wiederkehr
· Abmessungen (H x B x T): 41 x 41 x 22 mm
· Schneller Download der Applikation (long frame support ab ETS 5)

liefern und betriebsfertig montieren.
einschl. nutzungsbezogener Programmierung
Menge: 6,000 St

**1.7.130 Schaltaktor, 8-fach, 16 A, mit manueller Bedienung, REG**
KNX Universalaktor 8-fach, 4TE REG, 16 A, 230 V AC, 100 µF, 15 EVG
Kompakte Ausführung mit bistabilen Relais. Strom max. 16 A bei ohmscher Last, 100 µF / 15 EVG. Mit Sonnenstandsberechnung

· Kann als Schaltaktor (max. 8-fach) oder Jalousieaktor (max. 4-fach) eingesetzt werden
· Beliebige Mischformen aus Schalt- und Jalousieaktor
· Heizungsansteuerung mit PWM 0-100 %
· Taster für Handbetrieb und LED Anzeige je Kanal
· Praxisnahe Lüftungsfunktion (Fenster geöffnet/gekippt)
· Automatische Beschattung/Lamellennachführung mit Sonnenstandsberechnung
· Zeitfunktionen (Ein-/Ausschaltverzögerung, Treppenlichtfunktion)
· Status Rückmeldungen für alle Kanäle (aktiv/passiv)
· Logische Verknüpfungen, 8 Szenen je Kanal
· Zentralfunktionen und Sperrobjekte zur Zwangsführung
· Betriebsart für Jalousie/Rollladen
· Lauf-, Pausen- und Schrittzeit frei einstellbar
· 1 Bit Automatiksteuerung und Sonnenschutzfunktion
· 8 Bit Positionierung für Höhe und Lamelle
· Einstellbares Verhalten bei Busspannungsausfall/-wiederkehr
· 4 mm² Anschlussklemmen. Alle L-Anschlüsse getrennt
· 3 Jahre Produktgarantie

liefern und betriebsfertig montieren.
einschl. nutzungsbezogener Programmierung
Menge: 1,000 St

*Hinweis: Schalttaster / Wippenset*

**1.7.140 KNX-Tastsensor 55 | IO, Pfeile | Temperatursensor**
ΚΝΞ-Ταστσενσορ 55 | 2-φαχη, ΙΟ, Πφειλε | ρεινωειß γλäνζενδ

Αυσφüηρυνγ Ι/Ο υνδ Αυφ/Αβ Σψμβολ μιτ 2 Ταστενπααρεν / 4 Ταστερφλäχηεν υνδ Τεμπερατυρσενσορ
·  Πασσενδ φüρ 55 μμ Σχηαλτερπρογραμμε
·  Ταστεν αλσ Ταστενπααρ οδερ Εινζελταστεν φρει εινστελλβαρ
·  Ειν- υνδ Ζωειταστερβετριεβ φüρ Σχηαλτεν, Διμμεν, Jαλουσιε, Ωερτε
·  Υμσχηαλτεν vον βισ ζυ vιερ Ωερτεν οδερ Σζενεν
·  Κυρζερ/Λανγερ Ταστενδρυχκ μιτ 2 Οβφεκτεν
·  Γρυππενστευερυνγ μιτ λανγεμ/εξτρα λανγεμ Ταστενδρυχκ
·  Ζωει ΡΓΒΩ Στατυσ-ΛΕΔσ προ Ταστενπααρ
·  ΛΕΔ Ηελλιγκειτ üβερ Ταγ/Ναχητ- οδερ Ηελλιγκειτ-Οβφεκτ στευερβαρ
·  4 Λογικβλöχκε
·  Ιντεγριερτερ Βυσανκοππλερ

λιεφερν υνδ βετριεβσφερτιγ μοντιερεν.
εινσχηλ. νυτζυνγσβεζογενερ Προγραμμιερυνγ
Menge: 6,000 St

**1.7.150 KNX Taster 55 4-fach, Reinweiß glänzend**
KNX Taster 55 4-fach, Reinweiß glänzend
Ausführung mit 4 Tasten

Passend für 55 mm Schalterprogramme z. B.55
·  Mittiges Schriftfeld mit Deckfolie zur individuellen Beschriftung
·  Die Tasten sind als Tastenpaar oder Einzeltasten frei einstellbar
·  Ein- und Zweitasterbetrieb für Schalten, Dimmen, Jalousie, Werte
·  Innovative Gruppensteuerung mit langem/extra langem Tastendruck
·  Umschalten von bis zu vier Werten oder Szenen
·  Kurzer/Langer Tastendruck mit 2 Objekten
·  4 Logikblöcke
·  Einbau in Schalterdose mit mitgeliefertem Tragring
·  Integrierter Busankoppler

liefern und betriebsfertig montieren.
einschl. nutzungsbezogener Programmierung
Menge: 1,000 St

*Hinweis: Uhren*

**1.7.160 KNX Nebenuhr**
EIB/KNX Nebenuhr, einseitige Wanduhr, Durchm. 25 cm, arabische Zahlen

EIB/KNX Nebenuhr; einseitige Innen-Wanduhr; Ziffernblatt Durchmesser 25 cm; weißes Metallziffernblatt mit schwarzen arabischen Zahlen; schwarze DIN-Balkenzeiger für Stunden- und Minutenanzeige; roter  Sekundenzeiger; schlagfestes Kunststoffgehäuse mit mattiertem Rand; Durchmesser 26,5 cm; Höhe 6,0 cm; Gangreserve ca. 10 Tage.

liefern und betriebsfertig montieren.
einschl. nutzungsbezogener Programmierung
Menge: 1,000 St

*Hinweis: Leitungsnetz für Bus-System*

**1.7.170 KNX Busleitung**
KNX Busleitung H-(ST)-H 2x2x0,8
Farbe: grün, in Teillängen verlegen
und betriebsfertig anschließen
Menge: 85,000 m

*Hinweis: Leitungsführung über bestehende Leerrohrverbindungen*
Leitungsführung über bestehende Leerrohrverbindungen
Die ausgeschriebenen Leistungen umfassen die Leitungsführung durch bestehende Leerrohre zwischen den Gebäudeteilen über 2–3 Kabelzugschächte. Der Auftragnehmer hat die Leitungen fachgerecht und normgerecht zu verlegen, unter Berücksichtigung der bestehenden Infrastruktur und vorhandenen Leitungen. Besonderes Augenmerk ist auf eine schonende Durchführung und vollständige Dokumentation zu legen, um den störungsfreien Betrieb der Anlagen sicherzustellen.

**1.7.180 KNX Busleitung Gebäudeverbindung**
KNX Busleitung H-(ST)-H 2x2x0,8
Farbe: grün, in Teillängen im Bestandsleerohre über Kabelzugschächte verlegen und betriebsfertig anschließen
Menge: 125,000 m

*Hinweis: Zur Projektierung und Programmierung sind nachfolgende*
Projektierung und Funktion der KNX-Beleuchtungssteuerung
Die ausgeschriebene KNX-Steuerung ist projektspezifisch so zu planen, dass alle geforderten Funktionen abgedeckt sind: Integration von KNX–DALI-Gateways, Gruppierung und Szenensteuerung der Leuchten, Konstantlichtregelung sowie Präsenz- und tageslichtabhängige Schaltung mit definierten Reaktionszeiten. Diese Funktionen müssen als vollständiges ETS-Projekt angelegt und parametriert werden. Es ist sicherzustellen, dass die Leuchtengruppen und Lichtszenen entsprechend den Leistungsbeschreibungen funktionieren. Gegebenenfalls sind entsprechende KNX-Objekte für die Visualisierung (z.B. Helligkeitswerte, Szenenstatus) vorzusehen.

Die Projektierung umfasst ebenfalls die Steuerung der Jalousien und Rollläden über KNX in Abhängigkeit von Sonnenstand, Helligkeit und den Daten der bauseits vorhandenen Wetterstation. Es sind Automatik-, Zeit- und manuelle Betriebsarten vorzusehen sowie Sicherheitsfunktionen bei Wind, Regen und Frost. Die Parametrierung erfolgt in Abstimmung mit der Bauleitung, Grenzwerte und Verzögerungszeiten sind im ETS-Projekt dokumentiert.

Dieser Text dient dem AN als Orientierung für die Angebotskalkulation; die vorstehenden detaillierten LV-Positionen bleiben verbindlich. Er macht deutlich, dass eine vollumfängliche, auftragsbezogene KNX-Projektierung erforderlich ist und die Anlage mit allen ausgeschriebenen Funktionen betriebsfertig zu übergeben ist. Weitergehende Details und Parameter sind den jeweiligen LV-Positionen zu entnehmen.

**1.7.190 Erstellung eines Pflichtenheftes - KNX-System -**
Erstellung eines Pflichtenheftes - KNX-System -
(Beschrieben wird die Hauptaufgabe des Systems) für die
Parametrierung des KNX-Systems in seiner kompletten
Funktionsfähigkeit in Rücksprache mit dem Bauherrn
Menge: 1,000 psch

**1.7.200 Inbetriebnahme des Installationsbusses**
Inbetriebnahme des Installationsbusses mit Hilfe der
ETS  und Übernahme in den bauseits vorhandenen
Visualisierungsserver X1 einschließlich Funktionsprüfung
Die neuen Komponenten sind in die bestehende KNX-Anlage der Liegenschaft zu integrieren. Dabei ist auf eine fachgerechte, normgerechte Ausführung sowie auf eine saubere Dokumentation zu achten, um den Betrieb der Gesamtsysteme sicherzustellen.
Menge: 1,000 psch

**1.7.210 Dokumentation des Installationsbusses**
Dokumentation des Installationsbusses mit Hilfe der ETS
bestehend aus

- Lageplan mit eingezeichneten Busteilnehmern
- Bestückungsplan der Verteilungen
- Geräte-Stückliste
- Funktionsliste
Menge: 1,000 psch

#### 1.8 Beleuchtung

*Hinweis: Vortext Beleuchtung*
Innen-Beleuchtungsanlage

Die Ausführung der Beleuchtungsanlage erfolgt nach den allgemein anerkannten Regeln der Technik sowie den zum Zeitpunkt der Ausführung gültigen europäischen und nationalen Vorschriften und Normen.
Verwendet werden ausschließlich energieeffiziente Leuchten und Betriebsgeräte gemäß den geltenden EU-Ökodesign-Vorgaben.
Die Lichtfarben und Leuchtentypen sind mit der Bauleitung abzustimmen. Eine Bemusterung aller Leuchten, einschließlich verschiedener Lichtfarben, ist einzuplanen.
Innerhalb der Leuchten sind Wärmeschutzmaßnahmen für Leitungen vorzusehen. Es sind Steckklemmen zu verwenden; Schraubklemmen sind unzulässig.
Für Einbauleuchten sind der Deckenfirma die technischen Datenblätter mit Deckenausschnitten bereitzustellen. Befestigungspunkte und Einbauhöhen sind mit den Ausbaugewerken abzustimmen.
Der Auftragnehmer erstellt ein Raumbuch mit Lichtberechnungen, das vor Ausführung der Bauleitung/Fachplanung zur Freigabe vorzulegen ist.
Nach Fertigstellung sind die Beleuchtungsstärken messtechnisch nachzuweisen und zu dokumentieren.
Alle erforderlichen Geräte (z. B. Rollgerüst oder Hubsteiger bis 5 m Arbeitshöhe) sowie Schutzmaßnahmen sind einzukalkulieren.
Die Koordination mit der Bauleitung und den beteiligten Gewerken ist sicherzustellen.
Die Beleuchtungsstärken müssen unabhängig von Tages- und Jahreszeit den geforderten Werten entsprechen.

**1.8.10 LED-Einbauleuchte mit mikroprismatischer Abdeckung DALI**
LED-Einbauleuchte mit mikroprismatischer Abdeckung.

LED-Einbauleuchte mit mikroprismatischer Abdeckung.
Ausführung M84 (625 mm x 625 mm).
Einlegeleuchte für Decken mit sichtbaren Tragschienen.
Mit symmetrisch begrenzt breit strahlender Lichtstärkeverteilung.
Lichtstärkeverteilung: direkt
Material Reflektor: PMMA
Blendungsbewertung nach UGR-Einstufung (EN 12464-1) < 19.
Bildschirmgerecht gemäß EN 12464-1 durch begrenzte Leuchtdichten L ≤ 3000 cd/m2 für Ausstrahlungswinkel oberhalb 65° rundum.
Rahmen aus Aluminium, rückseitiger Leuchtenkörper aus Stahlblech.
Farbe Leuchtenkörper: weiß (ähnlich RAL 9016)
Schutzart raumseitig IP44.
Montageort: Systemdecke mit sichtbarer Tragschiene, Decke mit Einbauöffnung
Mit elektronischem Betriebsgerät, digital dimmbar (DALI)
DALI-2-Standard (EN 62386)
Betriebsgerät gemäß Ökodesign-Anforderungen austauschbar.
Touch-Dim fähig
Mittlere Bemessungslebensdauer mind. L80 (tq 25 °C) = 100.000 h.
Lichtquelle gemäß Ökodesign-Anforderungen austauschbar.
Leuchtenlichtstrom in 4 Stufen einstellbar (Multilumen).
Bemessungslichtstrom ca. 3800 lm - 5000 lm,
Bemessungsleistung ca. 21 W - 29 W,
maximale Leuchten-Lichtausbeute mind. 183 lm/W.
Leistungsfaktor λ > 0,95,
Farbwiedergabeindex: Ra > 80
Lichtfarbe: neutralweiß
Farbtemperatur: 4000 K
Farborttoleranz (initial MacAdam) ≤ 3 SDCM
Maße ca. (L x B): 620 mm x 620 mm, Leuchtenhöhe 34,5 mm.
Schutzklasse (DIN EN 61140): I
Schutzart (DIN EN 60529): IP20
Schutzart raumseitig: IP44
Prüftemperatur Glühdrahttest gemäß IEC 60695-2-11: 650 °C;
Gewicht: ca. 2.3 kg.
ENEC zertifiziert

inkl. des benötigten Klein-und Befestigungsmaterials
liefern und betriebsfertig montieren.

Fabrikat der Planung

Hersteller: Trilux

Typ: Valineo G5 M84 PW19 38-50/4ML ETDD

oder gleichwertiger Art

Hersteller: '..........'....................................................''

Typ: '..........'....................................................''
Menge: 22,000 St

**1.8.20 Feuchtraum Wannenleuchte**
LED-Feuchtraum-Anbauleuchte (Technik)

LED-Feuchtraum-Anbauleuchte IP66 mit PC-Leuchtenkörper und PC-Diffusor.
Mit Cliplos-Verschlusstechnik zur schutzartgerechten, einfachen Montage von Diffusor-Abdeckwanne und Leuchtenkörper nach dem Anschluss.
Mit begrenzter Oberflächentemperatur (DIN EN 60598-2-24, D-Kennung).
Leuchtenlichtstrom einstellbar
Geeignet zur Anwendung in HACCP, IFS und/oder BRC Global Standard Food zertifizierten Unternehmen (DIN 10500).
Optisches System: PC-Diffusor
Ausstrahlungscharakteristik: breit
Ausstrahlungsgeometrie: symmetrisch
Lichtstärkeverteilung: direkt
Material Reflektor: PC-Abdeckung
Blendungsbewertung nach UGR-Einstufung (EN 12464-1) < 25.
Leuchtenkörper aus PC.
Farbe Leuchtenkörper: grau, (RAL 7035)
Montageort: Wand ohne Einbauöffnung, Decke ohne Einbauöffnung, Outdoor Wand überdacht
Zulässige Umgebungstemperatur (ta): -20 °C - +35 °C.
Betriebsgerät: Mit elektronischem Betriebsgerät, schaltbar.
Mittlere Bemessungslebensdauer L80(tq 25 °C) = 50.000 h.
Lichtquelle gemäß Ökodesign-Anforderungen austauschbar.
Bemessungslichtstrom: ca 2600 lm
Bemessungsleistung: ca 17,00 W
Lichtausbeute: ca 152 lm/W
Leistungsfaktor λ > 0,95,
Farbwiedergabeindex: Ra > 80
Lichtfarbe: neutralweiß
Farbtemperatur: 4000 K
Farborttoleranz (initial MacAdam) ≤ 3 SDCM
Maße (L x B): ca 1552 mm x 102 mm, Leuchtenhöhe 91 mm.
Schutzklasse (DIN EN 61140): I
Schutzart (DIN EN 60529): IP66
Schutzart raumseitig: IP66
Prüftemperatur Glühdrahttest (IEC 60695-2-11): 850 °C
Stoßfestigkeitsgrad (IEC 62262): IK08
ENEC zertifiziert

inkl. des benötigten Klein-und Befestigungsmaterials
liefern und betriebsfertig montieren.

Fabrikat der Planung

Hersteller: Trilux
Typ der Planung: OleveonF 15 B 26-74/16ML-840 ET PC

oder gleichwertig

Hersteller:  '..........'....................................................''

Typ:  '..........'....................................................''
Menge: 6,000 St

**1.8.30 Einbauleuchte Rechteckig**
Deckeneinbauleuchte
Produktart: Deckeneinbauleuchte, LED
Gehäuse: Metall, pulverbeschichtet
Kühlung: Aluminium-Kühlkörper zur Gewährleistung des Thermomanagements
Technische Daten (mindestens):
• Farbe: Verkehrsweiß, matt (RAL 9016)
• Abmessungen (ca.):
• Länge: ≥ 295 mm
• Breite: ≥ 45 mm
• Höhe: ≥ 1,5 mm
• Einbaulänge: ≥ 290 mm
• Einbaubreite: ≥ 40 mm
• Deckenstärke: 1–50 mm
• Einbauhöhe Leuchte: ≥ 60 mm
• Einbauhöhe insgesamt: ≥ 110 mm
• Gewicht: ≥ 0,8 kg
Lichttechnische Daten:
• Lichtquelle: LED
• Farbtemperatur: 4000 K
• Farbwiedergabeindex (CRI): ≥ 90
• Farbtoleranz (McAdam): ≤ 3 SDCM
• Lebensdauer LED: ≥ 50.000 h (L80/B10)
• Bemessungsleistung: ≤ 25 W
• Bemessungsleuchtenlichtstrom: ≥ 1900 lm
• Ausstrahlwinkel Downlight: ≥ 28°
• Blendungsbewertungsindex RUG (4H 8H): ≤ 5,7
• Systemeffizienz: ≥ 76 lm/W
• Lichtaustritt: direkt
• Lichtverteilung: symmetrisch
Elektrische Daten:
• Betriebsgerät: extern, dimmbar DALI
• Anschlussleitung: 450 mm
• Spannung: 220–240 V / 50–60 Hz
• Leistungsfaktor: ≥ 0,9
• Einschaltstrom / Einschaltzeit: ≤ 18 A / 250 µs
• Klirrfaktor (THD): ≤ 20 %
• Schutzklasse: II
Mechanische / Umgebungsdaten:
• Schutzart: IP20
• Schlagschutz: IK03
• Umgebungstemperatur: -20 °C bis +35 °C
• Glühdrahtprüfung: 650 °C
• Hinweis: Leuchte darf nicht abgedeckt werden
Konformität: CE, EAC

inkl. des benötigten Klein-und Befestigungsmaterials
liefern und betriebsfertig montieren.

Fabrikat der Planung

Hersteller: RZB
Typ der Planung: BEAMLINE SLIM / 641327.0025.76

oder gleichwertig

Hersteller:  '..........'....................................................''

Typ:  '..........'....................................................''
Menge: 4,000 St

**1.8.40 Einbaudownlight quadratisch 225x225**
LED-Einbau-Downlights für Deckenmontage in Innenräumen.
Leuchte mit direkt strahlender Lichtverteilung, symmetrischer Abstrahlcharakteristik und dimmbarer Tunable-White-Funktion.

Technische Mindestanforderungen (oder besser):
• Leuchtentyp: LED-Einbau-Downlight
• Lichtaustritt: direkt, symmetrisch
• Lichtstrom: ≥ 1.500 lm
• Systemleistung: ≤ 20 W
• Systemeffizienz: ≥ 80 lm/W
• Farbtemperatur: dynamisch einstellbar von 2.700 K bis 6.500 K (Tunable White)
• Farbwiedergabeindex (CRI): ≥ 80
• Farbtoleranz: ≤ 4 SDCM (MacAdam)
• Lebensdauer (L80/B50): ≥ 50.000 h bei 25 °C
• Ausstrahlwinkel: ca. 110°
• Blendungsbewertung: UGR ≤ 26
• Betriebsgerät: DALI-dimmbar, externer Konverter oder gleichwertig
• Leistungsfaktor: ≥ 0,95
• Betriebsspannung: 220 – 240 V AC, 50/60 Hz
• Schutzart: ≥ IP54
• Schutzklasse: II
• Stoßfestigkeit: ≥ IK06
• Glühdrahtprüfung: ≥ 650 °C / 30 s
• Umgebungstemperatur: –20 °C bis +35 °C
• Werkstoffe:
• Gehäuse: Aluminium-Druckguss oder gleichwertig
• Lightguide und Diffusor: vergilbungsfreies PMMA, opal matt
• Farbe / Oberfläche: Weiß, matt oder vergleichbar neutral
• Montageart: Einbauleuchte mit Federbefestigung für Deckenstärken ca. 1 – 20 mm
• Einbauhöhe (inkl. Deckenabhängigkeit): ca. 30 – 55 mm
• Einbaumaße (L × B): ca. 208 × 208 mm
• Außenmaße (L × B × H): ca. 225 × 225 × 3 mm
• Gewicht: ca. 1,1 kg

inkl. erstellen des Deckenausschnittes in der Gipskartondecke und des benötigten Klein-und Befestigungsmaterials
liefern und betriebsfertig montieren.

Produkt der Planung

Hersteller:  RZB

Typ:  TOLEDO FLAT square 901670.002.76

oder gleichwertiger Art

Hersteller:  '..........'........................................''

Typ:  '..........'........................................''
Menge: 2,000 St

**1.8.50 Stehleuchte Arbeitsplatz**
Stehleuchte LED
Leistungsumfang:
Lieferung und betriebsfertige Montage einer hochwertigen LED-Stehleuchte für Bildschirmarbeitsplätze gemäß DIN EN 12464-1.
Leuchte mit direktem und indirektem Lichtanteil, für blendfreies und ergonomisches Licht am Arbeitsplatz.
Technische Mindestanforderungen (oder besser):
• Leuchtentyp: Stehleuchte mit Direkt-/Indirektanteil
• Lichtstrom gesamt: ≥ 12.600 lm
• Systemleistung: ≤ 60 W
• Lichtausbeute: ≥ 130 lm/W
• Farbtemperatur: umschaltbar zwischen 3.000 K und 4.000 K (CCT-Switch oder gleichwertig)
• Farbwiedergabe: CRI ≥ 80 (MacAdam Step 3 oder besser)
• Blendungsbewertung: UGR ≤ 13
• Lichtverteilung: ca. 30 % direkt, ca. 70 % indirekt, mit homogener Abstrahlcharakteristik
• Lichttechnik: Mikro-Reflektoren-Optik oder gleichwertige, entblendete LED-Technik
• Lebensdauer (L80/B10): ≥ 50.000 h bei 25 °C
• Schutzart: ≥ IP20
• Schutzklasse: I nach EN 61140
• Betriebsspannung: 230 V AC, 50/60 Hz
• Steuerung:
• DALI-fähig oder gleichwertig
• Integrierter Präsenz- und Tageslichtsensor (jeweils abschaltbar)
• Direkter und indirekter Lichtanteil getrennt dimm- und schaltbar
• Touch- oder vergleichbares Bedienfeld
• Werkstoffe:
• Gehäuse und Mast: Aluminium oder gleichwertig
• Fuß: Stahl oder gleichwertig
• Abdeckung: Kunststoff-Mikro-Reflektoren-Optik oder gleichwertig
• Farbe / Oberfläche: Weiß, matt oder ähnlich neutral
• Abmessungen (Richtwerte):
• Höhe ca. 1960 mm
• Länge ca. 1200 mm
• Breite ca. 55 mm
• Leuchtenfuß ca. 480 × 300 mm
• Gewicht: ca. 10,5 kg
• Zuleitung: ≥ 2,5 m mit Schutzkontakt-Stecker
• Montageart: Freistehend, Bodenmontage, anschlussfertig
• Anwendungsbereich: Innenraum, Bildschirmarbeitsplätze

inkl. des benötigten Klein-und Befestigungsmaterials
liefern und betriebsfertig montieren.

Produkt der Planung

Hersteller:  Schmitz Wila

Typ:  VEL3-6708-12-CS-PT

oder gleichwertiger Art

Hersteller:  '..........'........................................''

Typ:  '..........'........................................''
Menge: 1,000 St

**1.8.60 LED Anbau Außenleuchte**
Runde LED Anbau Außenleuchte

Decken- und Wandleuchte.
Freistrahlendes Licht.
LED,ca. 13,4 W Leuchten-Anschlussleistung,
Leuchten-Lichtstrom ca. 1861 lm,
Farbtemperatur 3000 K.
Farbwiedergabeindex (CRI) > 80
Mit austauschbarem LED-Modul mit einer mittleren Bemessungslebensdauer von > 200.000 Betriebsstunden (L80B50 bei ta = 25 °C)
20-jährige Nachliefergarantie auf das LED-Modul und die Verschleißteile
Mit LED-Netzteil 220-240 V, 0/50-60 Hz.
Schutzart IP 65
Ballwurfsicher in den Kategorien D1, D2 und W1.
Die Prüfung der Ballwurfsicherheit gemäß DIN 18032-3: 2023-12.
Leuchte aus Aluminiumguss, Aluminium und Edelstahl,
Farbe Grafit.
Schlagfeste Kunststoffabdeckung, diffus weiß.
Zwei Leitungseinführungen zur Durchverdrahtung der Netzanschlussleitung bis Ø 10,5 mm.
Anschlussklemme 2,5 qmm.
Leuchtendurchmesser ca. 260 mm,
Höhe ca. 100 mm.

inkl. des benötigten Klein-und Befestigungsmaterials
liefern und betriebsfertig montieren.

Produkt der Planung

Hersteller:  BEGA

Typ:  24 912 K3

oder gleichwertig

Hersteller:  '..........'........................................''

Typ:  '..........'........................................''
Menge: 3,000 St

#### 1.9 Sicherheitsbeleuchtung

*Hinweis: Vorbemerkung SiBe*
Vorbemerkung SiBe
Die Sicherheitsbeleuchtung ist als Einzelbatterieleuchte auszuführen und entsprechend den gültigen Normen für Not- und Sicherheitsbeleuchtung (DIN EN 50172, DIN VDE 0108-100) zu planen und zu installieren. Jede Leuchte muss über eine eigenständige Batterie verfügen, die eine Mindestbetriebsdauer von [z. B. 3 Stunden] im Notfall gewährleistet.
Die Leuchten sind mit einem Störmeldekontakt auszuführen, der den Betriebszustand, Störungen und Wartungsbedarf signalisiert. Dieser Störmeldekontakt wird über ein vorgesehenes Eingangsmodul auf den KNX-Bus aufgeschaltet, welches im Ausschreibungsteil „Automatisieren“ beschrieben ist. Die Integration ermöglicht die zentrale Überwachung aller Sicherheitsleuchten über das KNX-System und stellt sicher, dass Störungen zeitnah erkannt und dokumentiert werden können.
Die Installation, Verdrahtung und Inbetriebnahme der Sicherheitsbeleuchtung sowie der Schnittstelle zum KNX-Bus sind vom Auftragnehmer fachgerecht auszuführen. Alle Komponenten müssen für den Dauerbetrieb geeignet, kompatibel und wartungsfreundlich sein.

**1.9.10 Rettungszeichenleuchte Einzelbatterie**
Rettungszeichenleuchte Einzelbatterie

Einzelbatterie-Notleuchte mit 3 h Notlichtdauer und 25 m (DIN) Erkennungsweite für Deckenaufbaumontage mit Selbstüberwachung (SC) und Fail-Safe-Kontakt (öffnet bei Fehler)
Benutzerschnittstelle: IR-Fernbedienung
Steuerungssystem: ON/OFF
Montageart: Aufbau
Montageort: Decke / Wand
Abmessungen ca. : Länge 300 mm x Breite 55 mm x Höhe/Tiefe 235 mm
Gewicht: ca. 668 g
Schutzart: IP40
Schutzklasse: I
Zulässige Umgebungstemperatur: 5 °C...+35 °C
Farbe: aluminium
Nennspannung: 230 V AC / 50 Hz
Lichtaustritt: direkt
Bemessungsleistung P: <= 3 W
Inklusive Piktogramm

Leuchtdauer: 3 h
Erkennungsweite [m]: ca.25 m
Piktogramm-Höhe: ca. 125 mm
Statusanzeige: per LED
Automatischer Selbsttest: ja

inkl. des benötigten Klein-und Befestigungsmaterials
liefern und betriebsfertig montieren.

Produkt der Planung

Hersteller:  ESYLUX

Typ:  SLC EL LED 3h 25m IR SC/C SM

oder gleichwertig

Hersteller:  '..........'........................................''

Typ:  '..........'........................................''
Menge: 2,000 St

#### 1.10 EDV

*Hinweis: Vorbemerkungen*
Allgemeine Voraussetzungen

1. Generelles

Das zu installierende Datennetzwerk ist auf den neu zu errichtenden Datenschrank aufzuschalten. Dieser soll im Technikraum aufgestellt werden. Die DECT- und WLAN-Sender des Neubaus müssen so platziert werden, dass der Neubau flächendeckend versorgt ist.

2. Beschriftung

Die installierten Strecken sind eindeutig zu beschriften sowie die Beschriftung der Ports im Verteilfeld und der Anschlussdose nach Wünschen des Auftraggebers durchzuführen. Die Anschlüsse sind eindeutig zu beschriften.

Die Beschriftung der Kabel muss leserlich durchgeführt werden. Die Beschriftungen sollen permanent sein und an jedem Kabelende angebracht werden.

*Hinweis: Netzwerkkomponenten*
Netzwerkkomponenten

In die Einheitspreise der folgenden Positionen ist die
Lieferung, die Montage und der betriebsfertige
Anschluss einzukalkulieren, einschl. Kleinmaterial.

**1.10.10 19" Netzwerkschrank 27 HE**
19" Netzwerkschrank  27 HE (geschweißte Konstruktion)
ca. 1300x800x800 (HxBxT)

entsprechend DIN Nr. 41494 für
CU- und LWL-Verkabelungen
Gehäuse in stabiler Stahlblechausführung
mit verstärkter, geschweißter Profilrahmenkonstruktion

aufgebaut wie folgt:
- Schrankgrundgestell ca. 1300x800x800
- Schutzart: IP 20
- Mehrfach gefaltetem 1,5mm Stahlblech
- Dach mit integriertem Lüftungsschlitzen zur Wärmeableitung und
Unterstützung der Konvektion
- optional temperaturgeregelte Lüfter nachrüstbar
- Fronttür mit Schwenkhebelgriff und Schloss, wahlweise Rechts- oder
Linksanschlag vor Ort wechselbar
- 4 mm Sicherheitsglas, Bronzetönung
- Rück- und Seitenwände mit Schnellverschluß zur leichten
  Ein-Mann-Demontage, abschließbar
- Kabeleinführung über 4 Öffnungen möglich (oben / unten)
-19 Zoll-Gestell vorne und hinten zur Befestigung von schweren
  Komponenten und Geräten (USV etc.)
-Inkl. Zubehör: 24 Montagesätze M6, 4 Nivellierfüße,
  1 Bürsteneinsatz, 4 Schlüssel, Erdungsbänder
-TÜV geprüft
-Max. Belastung bis 400kg

Schließung über Halbzylinder

Komplett liefern, montieren und betriebsfertig
anschließen
Menge: 1,000 St

**1.10.20 Rangierleiste 1 HE**
Rangierleiste 1 HE, mit 5 Rangierbügeln, Komplett
liefern und montieren
Menge: 2,000 St

**1.10.30 Modulares Verteilerfeld Kat.6a, 24 Port**
Modulares Verteilerfeld Kat.6a, 24 Port, einzeln
geschirmt, Kat. 6a, inklusive 24 Keystone-Modul
Cat.6A, Serie E-Stone Pro, mit integrierter
Kabelabfangung, 1 HE, Front-blende aus Edelstahl

Patchpanel optional auch bestückbar mit LWL-Modulen
nach Vorgabe des Auftragsgebers
Module einzeln geschirmt; EMV getestet nach EN 55022
Kontaktierbar bis AWG22
ohne feste Kompensationsbauteile
Module mit Schrägauslass
Installationsmöglichkeit der Module ohne Werkzeug

komplett liefern, montieren und betriebsfertig
anschließen.
Menge: 2,000 St

**1.10.40 19" Steckdosenleiste mit Überspannungsschutz**
19" Steckdosenleiste mit Überspannungsschutz 5 fach
Schuko 230V, Zuleitung 2m,
Überspannungsschutz
incl. Montagematerial
Menge: 1,000 St

**1.10.50 Anschlussdose EDV 2-fach**
Anschlussdose für u. P., a.P.  oder Kanaleinbau 2x EMJ45 Cat.6
Anschlussdose  geeignet für Gigabit Ethernet  (1000 Base 7).
Bauform mit niedriger Einbautiefe  (31,5 mm)  mit  zwei
RJ45-Ausgängen. 45°-Schrägauslass.
Cat.6 nach  Working draft ISO/IEC 11801,
Ausgabe 2  (2000 und TIA/EIA 568-A-5) für alle Paarkombinationen. Unterstützt Elektromagnetische Verträglichkeit  nach  EN 50081-2  (Abstrahlung)  und  EN  50082-2
(Störfestigkeit). Störsicher gegen Bursts >4 kV. Kabelzuführung von allen Seiten durch drehbares Gehäuse. An-
schluss der Adern mit LSA-Plus-Klemmen. Farbige Bedrukkung der LSA-Plus-Klemmen nach EIA/TIA 568A. Schirmkontaktierung  und Kabelzugentlastung  gemeinsam für beide
Kabel mit  Schraubklemmschelle. Robustes Metallgehäuse.
Reduzierstücke  (auch mechanische  Kodierfunktion) RJ45
auf RJ1 (ungeschirmt) nachrüstbar. Cable Sharing montagefreundlich realisierbar. Beschriftungsfeld  mit
Klarsichtfenster.
Auflegen der Datenkabel auf die Anschlussdosen
(alle 8 Adern) mit allen systembedingten Zubehörteilen
Menge: 22,000 St

**1.10.60 Halogenfrei S/STP-Datenkabel mit 2 x (4 x 2 x AWG 23), 1000 MHz**
mit Paarschirm aus Al-Folie (PiMF) und Gesamtschirm aus
Cu-Geflecht (C) mit Mantel in Halogenfrei ; Kat 7
liefern
und betriebsfertig verlegen
Menge: 381,000 m

**1.10.70 Auflegen der Datenkabel am Patchpanel**
Auflegen der Datenkabel am Patchpanel mit allen
systembedingten Zubehörteilen und betriebsfertig
montieren
Menge: 44,000 St

**1.10.80 Messungen und Dokumentation Kupferverkabelung**
Messungen und Dokumentation Kupferverkabelung
Es werden Messungen gemäß EN50173 2 Messungen
Class-E (Channel) für jede Verkabelungsstrecke
durchgeführt.

Die Dokumentation der Anschlussdosen und der Patchpanel
erfolgt nach Vorgaben des Auftragsgebers.

Die Dokumentation der Messungen erfolgt in
elektronischer Form, wobei die Ergebnisse tabellarisch
und grafisch gespeichert werden.
Menge: 44,000 Stück

**1.10.90 LWL-Leitung 12 Fasern, Singlemode OS2, LC/LC**
LWL-Leitung 12 Fasern, Singlemode OS2, LC/LC
Beschreibung:
Lichtwellenleiter-Kabel zur Verbindung von passiven Netzkomponenten, 12 Fasern Singlemode OS2 (9/125 µm), werkskonfektioniert mit LC-Steckern beidseitig.
Kabeltyp für Innen- und Außenverlegung geeignet, zug- und druckfest, UV-beständig, halogenfrei und flammwidrig gemäß IEC 60754-2, IEC 60332-3.
Beidseitig mit Schutzkappen und Längenkennzeichnung versehen.
Technische Anforderungen:
• Faserqualität gemäß ITU-T G.652.D / IEC 60793-2-50
• Dämpfung ≤ 0,4 dB/km bei 1310 nm, ≤ 0,25 dB/km bei 1550 nm
• Rückflussdämpfung ≥ 50 dB (LC/UPC)
• Stecker: LC-Duplex, Keramikhülse
• Mantelmaterial: LSZH / halogenfrei
• Temperaturbereich: –20 °C bis +70 °C
• Lieferung auf Trommel oder Ring, konfektioniert und geprüft (Messprotokoll beilegen)
Leistung:
Liefern, verlegen, anschließen, messen und prüfprotokolliert übergeben.

Inklusive liefern und einblasen ins Leerrohr .
Menge: 130,000 m

**1.10.100 LWL-Spleißbox 19", 1 HE, Singlemode OS2**
LWL-Spleißbox 19", 1 HE, Singlemode OS212 Kupplungen LC und 48 Pigtails

Beschreibung:
Ausziehbare 19-Zoll-Spleißbox, 1 Höheneinheit, zur Aufnahme von bis zu 48 Singlemode-Fasern (OS2, 9/125 µm).
Spleißfertig vorbereitet, Pigtails vormontiert in Spleißkassetten eingelegt und abgelegt.
Frontblende mit 12 LC-Quad-Kupplungen, Keramikhülse, eingebaut und beschriftbar.
Kabeleinführung rückseitig beidseitig.
Bestückung:
• 48 × Pigtail LC/UPC, Singlemode, spleißfertig
• 12 × Kupplung LC-Quad, Keramikhülse
• 4 × Spleißkassette mit Deckel
• 4 × Halter für Crimp-Spleißschutz
• 1 × Verschraubung M20, 1 × Blindeinsatz
Technische Anforderungen:
• Fasern gemäß IEC 61753-1, Klasse C/3
• Dämpfung ≤ 0,25 dB
• Rückflussdämpfung ≥ 50 dB
• Abmessungen: ca. 44 × 483 × 230 mm (H × B × T)
• Frontblende Stahlblech, lackiert, ähnlich RAL 7035
Leistung:
Liefern, montieren, spleißfertig vorbereiten und betriebsfertig anschließen.
Menge: 1,000 St

**1.10.110 Messen und Dokumentation des LWL-Kabels**
Messen und Dokumentation des LWL-Kabels Reflexionsmessung mit OTDR, Dämpfungsmessung

Die Dokumentation der Patchpanel
erfolgt nach Vorgaben des Auftragsgebers.

Die Dokumentation der Messungen erfolgt in
elektronischer Form, wobei die Ergebnisse tabellarisch
und grafisch gespeichert werden.
Menge: 1,000 St

*Hinweis: Leitungsführung über bestehende Leerrohrverbindungen*
Leitungsführung über bestehende Leerrohrverbindungen
Die ausgeschriebenen Leistungen umfassen die Leitungsführung durch bestehende Leerrohre zwischen den Gebäudeteilen über 2–3 Kabelzugschächte. Der Auftragnehmer hat die Leitungen fachgerecht und normgerecht zu verlegen, unter Berücksichtigung der bestehenden Infrastruktur und vorhandenen Leitungen. Besonderes Augenmerk ist auf eine schonende Durchführung und vollständige Dokumentation zu legen, um den störungsfreien Betrieb der Anlagen sicherzustellen.

**1.10.120 Mikroleerrohr für LWL Leitung**
Leitungsführung Mikrorohr in bestehender Leerrohrführung
Leistungen umfassen die fachgerechte Verlegung eines einadrigen Mikrorohres innerhalb einer bestehenden Leerrohrführung im Außenbereich, über 2–3 Kabelzugschächte zur Verbindung der Gebäudeteile.
Das Mikrorrohr muss folgende Eigenschaften aufweisen:
• Außendurchmesser ca. 10 mm, Innendurchmesser ca. 8 mm,
• Material: PE-HD oder vergleichbar, durchgefärbt (z. B. orange) zur eindeutigen Kennzeichnung,
• für den Einsatz im Außenbereich geeignet (UV-beständig, witterungsbeständig),
• geeignet für die Einblasung von 12-faserigen Glasfaserkabeln (OM),
• für normgerechte Verlegung durch bestehende Leerrohre und Kabelzugschächte geeignet,
• mechanisch belastbar und spannungsfrei verlegbar.
Der Auftragnehmer hat die Rohrverlegung fachgerecht und normgerecht auszuführen. Rohrenden sind mit geeigneten Dichtungen abzuschließen, um Feuchtigkeitseintritt zu verhindern und eine spätere Einblasung der Glasfaserkabel sicherzustellen. Alle Arbeiten sind sauber zu dokumentieren, um die spätere Inbetriebnahme und Wartung zu gewährleisten.
Menge: 115,000 m

#### 1.11 Ergänzungsleistungen

*Hinweis: Monteurstunden*
Stundenlohnarbeiten

Für besonders angeordnete, im Stundenlohn
auszuführende Arbeiten, nur auf Anweisung
des Auftraggebers.

Zu Materialnachweisen sind vollständige Kalkulationnachweise vorzulegen. Bei Nichtvorhandensein dieser Unterlagen werden Nachforderungen nicht vergütet.

**1.11.10 Monteurstunden**
Lohnstunden - Verrechnungssatz eines Monteurs zum Nachweis für Arbeiten, die vorab nicht genau spezifiziert werden können. In den Berechnungssatz sind alle Lohn- und Gehaltskosten, einschl. Nebenkosten, anteilige Gemeinkosten, mit Wagnis und Gewinn und Fahrtkosten einzukalkulieren.
Menge: 16,000 h

**1.11.20 Helferstunden**
wie vor, allerdings
Helferstunden einschl. aller
Nebenkosten
Menge: 8,000 h

*Hinweis: Vorbemerkung*
Dokumentation

**1.11.30 Abnahmeunterlagen**
Abnahmeunterlagen

In den Vorbemerkungen unter
Pkt. 18 Revisionunterlagen detailliert beschrieben.
Der Inhalt ist in diese Position einzukalkulieren.
Menge: 1,000 psch

#### 1.12 Demontage

*Hinweis: Vortext Demontage*
Vor den Arbeiten erfolgt eine Durchsprache mit der
Bauleitung, welche Bereiche demontiert werden.
Die Entsorgungsarbeiten sind entsprechend dem
Europäischen Abfallverzeichnis durchzufü�hren. Die
entsprechenden Nachweise f�r die Entsorgung von
besonders �Überwachungsbed�ürftigen Materialien im Sinne
des  o 41 Abs. 1 Satz 1 u. Abs. 3 Nr. 1 des
Kreislaufwirtschafts- u. Abfallgesetzes sind dem
Bauherrn nach durchgefü�hrter Entsorgung zu Ü�bergeben.
Sämtliche Demontage- u. Entsorgungsarbeiten u.
erforderlichen Installationsmaßnahmen sind mit den
nachfolgenden Positionen aufzumessen.
Die ggf. nach Stundenaufwand abzurechnenden
Die Tagelohnbelege sind umgehend
einzureichen, spätestens Wöchentlich.
Es ist unbedingt darauf zu achten das die Freischaltung
der Unterverteilungen in Absprache mit der Bauleitung
erfolgt.
Der Auftragnehmer ist angehalten, die Demontagearbeiten
und deren zeitliche Abfolge mit dem Bauherr sowie den
weiteren am Bau beteiligten Firmen zu koordinieren und
abzustimmen. Eine gesonderte Vergü�tung, f�ür den
Koordinations- und Abstimmungsaufwand erfolgt nicht,
sie ist in die Einheitspreisen mit einzukalkulieren.

Für die Bauzeit sind die Bauabschnitte freizuschalten
und der Bauleitung zu melden.
Bei Bedarf sind für die v.g. Anlagen Leitungen provisorisch
zu verlegen und anzuschliessen, so dass die Anlagen für
die übrigen Bauabschnitte in Betrieb bleiben.
Die vorhandenen Elektroanlagen sind zu demontieren und
zu entsorgen. Die Entsorgungsnachweise sind der
Bauleitung vorzulegen.

**1.12.10 Freischalten HAK**
Freischalten des Hausanschlusskastens (HAK)
• Fachgerechtes Trennen der Stromversorgung am Hausanschlusskasten (HAK) zur Durchführung nachfolgender Arbeiten.
• Arbeiten sind unter Einhaltung aller geltenden Sicherheitsvorschriften, insbesondere der VDE-Bestimmungen, auszuführen.
• Die Freischaltung umfasst alle notwendigen Maßnahmen zur spannungsfreien Übergabe des Anschlusses für die nachfolgenden Installationsarbeiten.
• Sämtliche Maßnahmen sind pauschal zu erfassen
Menge: 1,000 psch

**1.12.20 Installationsgerät auf Putz, Ausschalter, Steckdosen, CEE-Steckdosen, Abzweigdosen, Potentialausgleichschienen, Lautsprecher, Rauchmelder usw. demontieren, in Behälter des AN laden.**
Menge: 8,000 St

**1.12.30 Installationsgerät unter Putz einschl. Einbaudose, wie Geräte in Kanal, Steckdosen, Schalter, Lautsprecher usw. demontieren, in Behälter des AN laden.**
Installationsgerät unter Putz,
wie Geräte in Kanal, Steckdosen, Schalter,
Lautsprecher usw. demontieren, in Behälter des AN laden.
Menge: 15,000 St

**1.12.40 Demontage Außenbeleuchtung (Höhe 3,5m)**
Die Bestandsbeleuchtung (hier Strahler der Außenbeleuchtung; Anbauhöhe ca. 3,5m) sind Spannungsfrei zu schalten und fachgerecht mit allen enthaltenen Anlageteilen zu demontieren und zu entsorgen.
Menge: 4,000 Stück

**1.12.50 Demontage Wandleuchten**
Die Bestandsbeleuchtung (hier Wandleuchten Anbauhöhe ca. 2m) sind Spannungsfrei zu schalten und fachgerecht mit allen enthaltenen Anlageteilen zu demontieren und zu entsorgen.
Menge: 2,000 Stück

**1.12.60 Demontage Deckenleuchten rund (Höhe 4m)**
Die Bestandsbeleuchtung (hier Deckenleuchten rund Anbauhöhe ca. 4m) sind Spannungsfrei zu schalten und fachgerecht mit allen enthaltenen Anlageteilen zu demontieren und zu entsorgen.
Menge: 13,000 Stück

**1.12.70 Demontage Langfeldbeleuchtung**
Die Bestandsbeleuchtung (hier Langfeldleuchten Anbauhöhe ca. 3m) sind Spannungsfrei zu schalten und fachgerecht mit allen enthaltenen Anlageteilen zu demontieren und zu entsorgen.
Menge: 8,000 Stück

**1.12.80 Demontage Bestandsverteilung**
Demontage bestehender Elektroverteilung
• Fachgerechte Demontage sämtlicher Komponenten der bestehenden Elektroverteilung, einschließlich Gehäuse, Schalter, Sicherungen, Leitungen innerhalb der Verteilung, Schutz- und Trennvorrichtungen sowie zugehöriger Montage- und Verbindungselemente.
• Alle demontierten Materialien werden sachgerecht gelagert oder ordnungsgemäß entsorgt.
• Die Leistung ist pauschal zu erfassen, unabhängig von Anzahl der Stromkreise, Nennstromstärken oder Ausstattungsvarianten der Verteilung.
• Arbeiten sind unter Einhaltung der geltenden Sicherheits- und Entsorgungsvorschriften auszuführen.
Menge: 1,000 psch

**1.12.90 Demontage Leitungsinstallation AP**
Demontage Leitungsinstallation AP
Demontage bestehender Aufputz-Leitungsinstallation
• Fachgerechte Entfernung sämtlicher vorhandener Aufputz-Leitungen einschließlich Kabel, Leitungsführungen, Befestigungsmaterialien (z. B. Klemmen, Halterungen, Kanäle) und zugehöriger Installationskomponenten.
• Sämtliche Materialien werden ordnungsgemäß gelagert oder entsorgt.
• Die Leistung ist pauschal zu erfassen, unabhängig von Leitungsart, Querschnitt oder Anzahl der Leitungen.
• Arbeiten sind unter Einhaltung aller geltenden Sicherheits- und Entsorgungsvorschriften auszuführen.
Menge: 150,000 m
